# Réparation structurale du béton, avec du mortier à base de ciment, modifié avec des polymères

- Propriété du fichier: CYPE INGENIEROS, S.A.
- Format: FIEBDC-3/2002
- Zone géographique: Maroc
- Devise: MAD
- Coûts indirects: 3.00 %
- Frais généraux: 13.00 %
- Bénéfice: 6.00 %
- TVA: 20.00 %

## G Structure et gros oeuvre

### GA Transformations et réparations

#### GAE Réparation d'éléments en béton

**GAE010** m² Réparation structurale du béton, avec du mortier à base de ciment, modifié avec des polymères.
Application manuelle de mortier léger thixotropique, monocomposant, modifié avec des polymères, renforcé avec des fibres et résistant aux sulfates, de résistance mécanique élevée et retrait compensé MasterEmaco S 5300 "MBCC de Sika", avec une résistance à la compression à 28 jours supérieure ou égale à 35 N/mm² et un module d'élasticité supérieur ou égal à 15000 N/mm², classe R3, type PCC, selon NF EN 1504-3, Euroclasse F de réaction au feu, selon NF EN 13501-1, composé de ciment Portland, granulats de granulométrie sélectionnée, polymères et fibres synthétiques de polyacrylonitrile, avec faible teneur en chrome et exempt de chlorures, en couche de 15 mm d'épaisseur moyenne, avec finition superficielle talochée avec taloche éponge ou taloche en bois, pour la réparation et le renfort structural d'élément en béton.
Inclut: Humectage de la surface support. Préparation du mélange. Application du produit. Profilage des arêtes. Séchage.
Critère pour le métré: Surface mesurée selon documentation graphique du Projet.
Critère pour le mémoire: On mesurera la surface réellement exécutée selon les spécifications du Projet.

| Code | U | Désignation | Quantité | Prix | Montant |
|---|---|---|---|---|---|
| mt09reh050d | kg | Mortier léger thixotropique, monocomposant, modifié avec des polymères, renforcé avec des fibres et résistant aux sulfates, de résistance mécanique élevée et retrait compensé MasterEmaco S 5300 "MBCC de Sika", avec une résistance à la compression à 28 jours supérieure ou égale à 35 N/mm² et un module d'élasticité supérieur ou égal à 15000 N/mm², classe R3, type PCC, selon NF EN 1504-3, Euroclasse F de réaction au feu, selon NF EN 13501-1, composé de ciment Portland, granulats de granulométrie sélectionnée, polymères et fibres synthétiques de polyacrylonitrile, avec faible teneur en chrome et exempt de chlorures, imperméable à l'eau et aux chlorures et avec résistance aux intempéries, pour réparation structurale du béton. (matériau) | 22.500 | 14.23 | 320.18 |
| mt08aaa010a | m³ | Eau. (matériau) | 0.004 | 17.79 | 0.07 |
| mo020 | h | Compagnon professionnel III/CP2 construction. (main-d'œuvre) | 0.474 | 57.66 | 27.33 |
| mo113 | h | Ouvrier d'exécution I/OE1 construction. (main-d'œuvre) | 0.474 | 48.31 | 22.90 |
| % | % | Frais de chantier des unités d'ouvrage | 2 % | 370.48 | 7.41 |
|  |  | Coûts directs |  |  | 377.89 |
