# Réparation non structurale du béton, avec du mortier à prise rapide à base de ciment, modifié avec des polymères

- Propriété du fichier: CYPE INGENIEROS, S.A.
- Format: FIEBDC-3/2002
- Zone géographique: Maroc
- Devise: MAD
- Coûts indirects: 3.00 %
- Frais généraux: 13.00 %
- Bénéfice: 6.00 %
- TVA: 20.00 %

## G Structure et gros oeuvre

### GA Transformations et réparations

#### GAE Réparation d'éléments en béton

**GAE100** m² Réparation non structurale du béton, avec du mortier à prise rapide à base de ciment, modifié avec des polymères.
Application manuelle de mortier à base de ciment hydraulique, thixotropique, à prise rapide (20 minutes) et retrait compensé, MasterEmaco N 352 RS "MBCC de Sika", avec résistance à la compression à 28 jours supérieure à 40 N/mm², classe R2, type PCC, selon NF EN 1504-3, Euroclasse F de réaction au feu, selon NF EN 13501-1, composé de ciments spéciaux, granulats sélectionnés et résines, en couche de 10 mm d'épaisseur moyenne, avec finition superficielle talochée avec taloche éponge ou taloche en bois, pour la réparation non structurale des bâtiments et des structures en béton (cavités, creux, nids de graviers, etc.).
Inclut: Humectage de la surface support. Préparation du mélange. Application du produit. Profilage des arêtes. Séchage.
Critère pour le métré: Surface mesurée selon documentation graphique du Projet.
Critère pour le mémoire: On mesurera la surface réellement exécutée selon les spécifications du Projet.

| Code | U | Désignation | Quantité | Prix | Montant |
|---|---|---|---|---|---|
| mt09reh095g | kg | Mortier à base de ciment hydraulique, thixotropique, à prise rapide (20 minutes) et retrait compensé, MasterEmaco N 352 RS "MBCC de Sika", avec résistance à la compression à 28 jours supérieure à 40 N/mm², classe R2, type PCC, selon NF EN 1504-3, Euroclasse F de réaction au feu, selon NF EN 13501-1, composé de ciments spéciaux, granulats sélectionnés et résines, pour réparation non structurale du béton. (matériau) | 18.000 | 16.60 | 298.80 |
| mo020 | h | Compagnon professionnel III/CP2 construction. (main-d'œuvre) | 0.569 | 57.66 | 32.81 |
| mo113 | h | Ouvrier d'exécution I/OE1 construction. (main-d'œuvre) | 0.569 | 48.31 | 27.49 |
| % | % | Frais de chantier des unités d'ouvrage | 2 % | 359.10 | 7.18 |
|  |  | Coûts directs |  |  | 366.28 |
