# Pont d'adhérence, pour connexion entre fondations, en reprise en sous-oeuvre de fondation, à base de résine époxy

- Propriété du fichier: CYPE INGENIEROS, S.A.
- Format: FIEBDC-3/2002
- Zone géographique: Maroc
- Devise: MAD
- Coûts indirects: 3.00 %
- Frais généraux: 13.00 %
- Bénéfice: 6.00 %
- TVA: 20.00 %

## G Structure et gros oeuvre

### GA Transformations et réparations

#### GAO Reprises en sous-oeuvre

**GAO220** m² Pont d'adhérence, pour connexion entre fondations, en reprise en sous-oeuvre de fondation, à base de résine époxy.
Application manuelle d'impression active à deux composants à base de résine époxy, MasterEmaco P 2000 BP "MBCC de Sika", de couleur rouge, avec 1 kg/m² de consommation moyenne, dans une fondation existante en béton, pour la connexion latérale entre la fondation existante et la nouvelle fondation en béton, en reprise en sous-oeuvre de fondation.
Critère d'évaluation économique: Le prix ne comprend pas la nouvelle fondation.
Inclut: Nettoyage de la surface support. Préparation du mélange. Application du produit.
Critère pour le métré: Surface mesurée selon documentation graphique du Projet.
Critère pour le mémoire: On mesurera la surface réellement exécutée selon les spécifications du Projet.

| Code | U | Désignation | Quantité | Prix | Montant |
|---|---|---|---|---|---|
| mt09reh040n | kg | Impression active à deux composants à base de résine époxy, MasterEmaco P 2000 BP "MBCC de Sika", de couleur rouge, imperméable à l'eau, à l'oxygène, aux chlorures et aux huiles, pour la protection et la passivation des armatures en acier, et comme pont d'adhérence entre béton ou mortier frais et béton ou mortier durci (matériau) | 1.000 | 120.38 | 120.38 |
| mo112 | h | Ouvrier d'exécution I/OE2 construction. (main-d'œuvre) | 0.131 | 49.88 | 6.53 |
| % | % | Frais de chantier des unités d'ouvrage | 2 % | 126.91 | 2.54 |
|  |  | Coûts directs |  |  | 129.45 |
