# Système de coffrage pour mur en béton

- Propriété du fichier: CYPE INGENIEROS, S.A.
- Format: FIEBDC-3/2002
- Zone géographique: Maroc
- Devise: MAD
- Coûts indirects: 3.00 %
- Frais généraux: 13.00 %
- Bénéfice: 6.00 %
- TVA: 20.00 %

## G Structure et gros oeuvre

### GM Murs

#### GMC Béton banché

**GMC020** m² Système de coffrage pour mur en béton.
Montage et démontage sur une face du mur, de système de coffrage à deux faces avec finition à revêtir, réalisé avec panneaux métalliques modulaires, amortissables en 150 utilisations, pour la réalisation d'un mur en béton armé, de jusqu'à 3 m de hauteur et surface plane, pour le soutènement des terres. Comprend, les espaceurs de coffrage pour passage des tiges, les éléments de soutien, fixation et étaiement nécessaires à la stabilité; et liquide décoffrant MasterFinish RL 294 "MBCC de Sika", pour éviter l'adhérence du béton au coffrage.
Inclut: Nettoyage et préparation du plan d'appui. Mise en place d'espaceurs de coffrage pour passage des tiges. Montage du système de coffrage. Mise en place des éléments de soutien, fixation et étaiement. Aplomb et nivellement du coffrage. Démontage du système de coffrage. Nettoyage et stockage du coffrage.
Critère pour le métré: Surface de coffrage en contact avec le béton, mesurée selon documentation graphique du Projet, sans déduire les ouvertures inférieures à 1 m².
Critère pour le mémoire: On mesurera la surface de coffrage en contact avec le béton réellement exécutée selon les spécifications du Projet, sans déduire les ouvertures inférieures à 1 m².

| Code | U | Désignation | Quantité | Prix | Montant |
|---|---|---|---|---|---|
| mt08eme070a | m² | Panneaux métalliques modulaires, pour coffrer murs en béton de jusqu'à 3 m de hauteur. (matériau) | 0.007 | 2372.09 | 16.60 |
| mt08eme075j | U | Structure support de système de coffrage vertical, pour murs en béton à deux faces, de jusqu'à 3 m de hauteur, constituée de contrefiches métalliques pour stabilisation et aplomb de la surface coffrante. (matériau) | 0.007 | 3261.63 | 22.83 |
| mt08dba010g | l | Agent démoulant, à base d'huiles spéciales, émulsionnable à l'eau MasterFinish RL 294 "MBCC de Sika", pour coffrages métalliques, phénoliques ou en bois. (matériau) | 0.030 | 22.06 | 0.66 |
| mt08var204 | U | Espaceurs de coffrage en PVC pour le passage des tiges de coffrage, de plusieurs diamètres et longueurs. (matériau) | 0.400 | 16.01 | 6.40 |
| mo044 | h | Compagnon professionnel III/CP2 coffreur. (main-d'œuvre) | 0.335 | 60.54 | 20.28 |
| mo091 | h | Ouvrier professionnel II/OP coffreur. (main-d'œuvre) | 0.366 | 53.85 | 19.71 |
| % | % | Frais de chantier des unités d'ouvrage | 2 % | 86.48 | 1.73 |
|  |  | Coûts directs |  |  | 88.21 |
