# Remplissage de l'extrados de la voûte

- Propriété du fichier: CYPE INGENIEROS, S.A.
- Format: FIEBDC-3/2002
- Zone géographique: Maroc
- Devise: MAD
- Coûts indirects: 3.00 %
- Frais généraux: 13.00 %
- Bénéfice: 6.00 %
- TVA: 20.00 %

## G Structure et gros oeuvre

### GV Arcs et voûtes

#### GVV Voûtes

**GVV020** m³ Remplissage de l'extrados de la voûte.
Remplissage de l'extrados de la voûte avec béton cellulaire à base de ciment et adjuvant plastifiant-entraîneur d'air, avec des moyens mécaniques, de résistance à la compression 0,2 MPa et 350 kg/m³ de densité, confectionné sur chantier avec ciment gris et adjuvant plastifiant-entraîneur d'air Mastercell 100 "MBCC de Sika".
Inclut: Extension du matériau de remblai en couches d'épaisseurs uniformes. Réglage de nivellement de la surface de finition.
Critère pour le métré: Volume mesuré selon documentation graphique du Projet.
Critère pour le mémoire: On mesurera le volume réellement exécuté selon les spécifications du Projet.

| Code | U | Désignation | Quantité | Prix | Montant |
|---|---|---|---|---|---|
| mt08cem000a | kg | Ciment gris en sacs. (matériau) | 300.000 | 1.29 | 387.00 |
| mt08adb010d | kg | Adjuvant plastifiant-entraîneur d'air Mastercell 100 "MBCC de Sika" pour bétons cellulaires. (matériau) | 3.000 | 51.95 | 155.85 |
| mt08aaa010a | m³ | Eau. (matériau) | 0.400 | 17.79 | 7.12 |
| mq06cel010 | h | Équipement pour fabrication et pompage de béton cellulaire à base de ciment et adjuvant plastifiant-entraîneur d'air, de 12 m³/h. (matériel) | 0.348 | 218.93 | 76.19 |
| mo020 | h | Compagnon professionnel III/CP2 construction. (main-d'œuvre) | 0.678 | 57.66 | 39.09 |
| mo113 | h | Ouvrier d'exécution I/OE1 construction. (main-d'œuvre) | 1.355 | 48.31 | 65.46 |
| % | % | Frais de chantier des unités d'ouvrage | 2 % | 730.71 | 14.61 |
|  |  | Coûts directs |  |  | 745.32 |
