# Imprégnation pour la protection du béton armé contre la corrosion

- Propriété du fichier: CYPE Ingenieros S.A.
- Format: FIEBDC-3/2016
- Logiciel: Générateur de prix de la construction. CYPE Ingenieros, S.A.
- Date: 16/09/2024
- Zone géographique: Maroc
- Devise: MAD
- Coûts indirects: 3 %
- Frais généraux: 13 %
- Bénéfice: 6 %
- TVA: 20 %

## G Structure et gros oeuvre

### GA Transformations et réparations

#### GAC Traitements de protection d'éléments en béton armé

**GAC030** m² Imprégnation pour la protection du béton armé contre la corrosion.
Application manuelle de deux couches d'imprégnation incolore inhibitrice à la corrosion migrante, (rendement: 0,5 kg/m²), pour la protection du béton armé contre la corrosion.
Inclut: Nettoyage de la surface support. Application du produit.
Critère pour le métré: Surface mesurée selon documentation graphique du Projet.
Critère pour le mémoire: On mesurera la surface réellement exécutée selon les spécifications du Projet.

| Code | U | Désignation | Quantité | Prix | Montant |
|---|---|---|---|---|---|
| mt27tsd040b | kg | Imprégnation incolore inhibitrice à la corrosion migrante, pour la protection face à la corrosion des éléments en béton armé et précontraint. (matériau) | 0.5 | 128.12 | 64.060 |
| mo020 | h | Compagnon professionnel III/CP2 construction. (main-d'œuvre) | 0.203 | 57.66 | 11.705 |
| mo113 | h | Ouvrier d'exécution I/OE1 construction. (main-d'œuvre) | 0.203 | 48.31 | 9.807 |
| % | % | Frais de chantier des unités d'ouvrage | 2 % | 85.572 | 1.711 |
|  |  | Coûts directs |  |  | 87.283 |

Déchets:
- pose: mt27tsd040b; facteur de déchet 0.03

## Ressources

**mt27tsd040b** kg Imprégnation incolore inhibitrice à la corrosion migrante
Données techniques: Coût énergétique 0.291 MJ; Émission de CO2 0.014 kg; Code CED 17 09 04; Masse de l'élément 1 kg; Volume 0.000667 m3
Déchets:
- emballage: re170203 Plastique. (composant de déchet); quantité 0.003 kg; Code CED 17 02 03; Masse de l'élément 1 kg; Volume 0.001667 m3
