# Contrôleur WCB

- Propriété du fichier: CYPE INGENIEROS, S.A.
- Format: FIEBDC-3/2002
- Zone géographique: Maroc
- Devise: MAD
- Coûts indirects: 3.00 %
- Frais généraux: 13.00 %
- Bénéfice: 6.00 %
- TVA: 20.00 %

## T Équipements techniques

### TV Climatisation et ventilation

#### TVL Système Mitsubishi Electric à débit de réfrigérant variable

**TVL170** U Contrôleur WCB.
Contrôleur WCB, pour service d'E.C.S., chauffage et refroidissement, avec débit variable de réfrigérant, pour gaz R-410A, pour connexion d'unité extérieure avec récupération de chaleur, système à deux tubes, de la série PURY-P200~350/PURY-EP200~300/PQRY-P200~300, avec une sortie exclusive pour unités intérieures pour service d'E.C.S., chauffage et refroidissement de la série PWFY et une sortie mixte pour ces mêmes unités intérieures ou bien pour ventilo-convecteurs, gamme Ecodan pour City Multi, modèle CMB-PW202V-J "MITSUBISHI ELECTRIC", alimentation monophasée à 230 V, poids 20 kg, dimensions 648x432x284 mm.
Critère d'évaluation économique: Le prix ne comprend ni la canalisation ni le câblage électrique d'alimentation.
Inclut: Implantation. Mise en place et fixation. Connexion aux lignes frigorifiques. Connexion au réseau de conduite d'eau. Connexion au réseau électrique. Connexion au réseau de tout à l'égout.
Critère pour le métré: Nombre d'unités prévues, selon documentation graphique du Projet.
Critère pour le mémoire: On mesurera le nombre d'unités réellement exécutées selon les spécifications du Projet.

| Code | U | Désignation | Quantité | Prix | Montant |
|---|---|---|---|---|---|
| mt42mee612a | U | Contrôleur WCB, pour service d'E.C.S., chauffage et refroidissement, avec débit variable de réfrigérant, pour gaz R-410A, pour connexion d'unité extérieure avec récupération de chaleur, système à deux tubes, de la série PURY-P200~350/PURY-EP200~300/PQRY-P200~300, avec une sortie exclusive pour unités intérieures pour service d'E.C.S., chauffage et refroidissement de la série PWFY et une sortie mixte pour ces mêmes unités intérieures ou bien pour ventilo-convecteurs, gamme Ecodan pour City Multi, modèle CMB-PW202V-J "MITSUBISHI ELECTRIC", alimentation monophasée à 230 V, poids 20 kg, dimensions 648x432x284 mm. (matériau) | 1.000 | 41051.67 | 41051.67 |
| mo005 | h | Compagnon professionnel III/CP2 installateur de climatisation. (main-d'œuvre) | 0.550 | 59.53 | 32.74 |
| mo104 | h | Ouvrier professionnel II/OP installateur de climatisation. (main-d'œuvre) | 0.550 | 51.22 | 28.17 |
| % | % | Frais de chantier des unités d'ouvrage | 2 % | 41112.58 | 822.25 |
|  |  | Coûts directs |  |  | 41934.83 |
