# Unité extérieure d'air conditionné à condensation par eau, avec récupération de chaleur

- Propriété du fichier: CYPE Ingenieros S.A.
- Format: FIEBDC-3/2016
- Logiciel: Générateur de prix de la construction. CYPE Ingenieros, S.A.
- Date: 19/06/2024
- Zone géographique: Maroc
- Devise: MAD
- Coûts indirects: 3 %
- Frais généraux: 13 %
- Bénéfice: 6 %
- TVA: 20 %

## T Équipements techniques

### TV Climatisation et ventilation

#### TVJ Système Mitsubishi Electric HVRF, hybride à débit de réfrigérant variable

**TVJ030** U Unité extérieure d'air conditionné à condensation par eau, avec récupération de chaleur.
Unité extérieure d'air conditionné à condensation par eau, pour système air-air multisplit, avec débit variable de réfrigérant et récupération de chaleur, système à deux tubes, pour gaz R-410A, alimentation triphasée (400V/50Hz), gamme City Multi, compatible avec la gamme Hybrid City Multi, série WR2, modèle PQRY-P200YLM-A1 "MITSUBISHI ELECTRIC", puissance frigorifique nominale 22,4 kW (température de bulbe humide de l'air intérieur 19°C, température d'entrée de l'eau 30°C), EER 6,03, consommation électrique nominale en refroidissement 3,71 kW, puissance calorifique nominale 25 kW (température de bulbe sec de l'air intérieur 20°C, température d'entrée de l'eau 20°C), COP 6,29, consommation électrique nominale en chauffage 3,97 kW, connectibilité d'au maximum 20 unités intérieures avec un pourcentage de capacité minimum de 50% et maximum de 130%, compresseur scroll hermétiquement scellé avec contrôle Inverter, 880x1100x550 mm, pression sonore 46 dBA, puissance sonore 46 dBA, longueur totale maximale d'une tuyauterie frigorifique 500 m, différence maximale de hauteur d'installation 50 m si l'unité extérieure se trouve au-dessus des unités intérieures et 40 m si elle se trouve en dessous.
Critère d'évaluation économique: Le prix ne comprend les éléments antivibratoires de sol, la canalisation ni le câblage électrique d'alimentation.
Inclut: Implantation. Mise en place et fixation. Connexion aux lignes frigorifiques. Connexion au réseau de conduite d'eau. Connexion au réseau électrique. Connexion au réseau de tout à l'égout. Mise en marche.
Critère pour le métré: Nombre d'unités prévues, selon documentation graphique du Projet.
Critère pour le mémoire: On mesurera le nombre d'unités réellement exécutées selon les spécifications du Projet.

| Code | U | Désignation | Quantité | Prix | Montant |
|---|---|---|---|---|---|
| mt42mee100a | U | Unité extérieure d'air conditionné à condensation par eau, pour système air-air multisplit, avec débit variable de réfrigérant et récupération de chaleur, système à deux tubes, pour gaz R-410A, alimentation triphasée (400V/50Hz), gamme City Multi, compatible avec la gamme Hybrid City Multi, série WR2, modèle PQRY-P200YLM-A1 "MITSUBISHI ELECTRIC", puissance frigorifique nominale 22,4 kW (température de bulbe humide de l'air intérieur 19°C, température d'entrée de l'eau 30°C), EER 6,03, consommation électrique nominale en refroidissement 3,71 kW, puissance calorifique nominale 25 kW (température de bulbe sec de l'air intérieur 20°C, température d'entrée de l'eau 20°C), COP 6,29, consommation électrique nominale en chauffage 3,97 kW, connectibilité d'au maximum 20 unités intérieures avec un pourcentage de capacité minimum de 50% et maximum de 130%, compresseur scroll hermétiquement scellé avec contrôle Inverter, 880x1100x550 mm, pression sonore 46 dBA, puissance sonore 46 dBA, longueur totale maximale d'une tuyauterie frigorifique 500 m, différence maximale de hauteur d'installation 50 m si l'unité extérieure se trouve au-dessus des unités intérieures et 40 m si elle se trouve en dessous. (matériau) | 1 | 229711.44 | 229711.440 |
| mo005 | h | Compagnon professionnel III/CP2 installateur de climatisation. (main-d'œuvre) | 7.104 | 59.53 | 422.901 |
| mo104 | h | Ouvrier professionnel II/OP installateur de climatisation. (main-d'œuvre) | 7.104 | 51.22 | 363.867 |
| % | % | Frais de chantier des unités d'ouvrage | 2 % | 230498.208 | 4609.964 |
|  |  | Coûts directs |  |  | 235108.172 |

## Ressources

**mt42mee100a** U Unité extérieure d'air conditionné à condensation par eau
Données techniques: Coût énergétique 8318.273 MJ; Émission de CO2 569.252 kg
Déchets:
- emballage: re150101 Emballages en papier et en carton. (composant de déchet); quantité 0.18 kg; Code CED 15 01 01; Masse de l'élément 1 kg; Volume 0.001333 m3
- emballage: re170203 Plastique. (composant de déchet); quantité 0.09 kg; Code CED 17 02 03; Masse de l'élément 1 kg; Volume 0.001667 m3
