# Équipement d'air conditionné avec unité intérieure de paroi, système air-air split 1x1

- Propriété du fichier: CYPE INGENIEROS, S.A.
- Format: FIEBDC-3/2002
- Zone géographique: Maroc
- Devise: MAD
- Coûts indirects: 3.00 %
- Frais généraux: 13.00 %
- Bénéfice: 6.00 %
- TVA: 20.00 %

## T Équipements techniques

### TV Climatisation et ventilation

#### TVT Unités terminales autonomes de climatisation

**TVT090** U Équipement d'air conditionné avec unité intérieure de paroi, système air-air split 1x1.
Équipement d'air conditionné, système air-air split 1x1, pour gaz R-32, pompe à chaleur, gamme domestique (RAC), alimentation monophasée (230V/50Hz), modèle Diamond SRK20ZSX-WF "MITSUBISHI HEAVY INDUSTRIES", puissance frigorifique nominale 2 kW (température de bulbe sec à l'intérieur 27°C, température de bulbe humide à l'intérieur 19°C, température de bulbe sec à l'extérieur 35°C, température de bulbe humide à l'extérieur 24°C), puissance calorifique nominale 2,7 kW (température de bulbe sec à l'intérieur 20°C, température de bulbe humide à l'extérieur 6°C), SEER 10 (classe A+++), SCOP 6,7 (classe A+++), EER 6,45 (classe A), COP 5,74 (classe A), constitué d'une unité intérieure de paroi SRK20ZSX-WF, de 305x920x220 mm, poids 13 kg, niveau sonore (vitesse ultra faible) 19 dBA, débit d'air (vitesse ultra élevée) 678 m³/h, avec filtre allergénique, filtre désodorisant photocatalytique, détecteur de présence, capacité de mouvement vertical et horizontal des ailettes, adaptateur avec communication via Wi-Fi pour contrôle depuis un smartphone ou une tablette, et contrôle sans fil, avec programmateur hebdomadaire, modèle Weekly Timer, et une unité extérieure SRC20ZSX-W, de 640x800x290 mm, poids 43 kg, niveau sonore 43 dBA et débit d'air 1860 m³/h, avec contrôle de condensation. Comprend les éléments antivibratoires et les supports de paroi pour l'appui de l'unité extérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42mhi037aia | U | Équipement d'air conditionné, système air-air split 1x1, pour gaz R-32, pompe à chaleur, gamme domestique (RAC), alimentation monophasée (230V/50Hz), modèle Diamond SRK20ZSX-WF "MITSUBISHI HEAVY INDUSTRIES", puissance frigorifique nominale 2 kW (température de bulbe sec à l'intérieur 27°C, température de bulbe humide à l'intérieur 19°C, température de bulbe sec à l'extérieur 35°C, température de bulbe humide à l'extérieur 24°C), puissance calorifique nominale 2,7 kW (température de bulbe sec à l'intérieur 20°C, température de bulbe humide à l'extérieur 6°C), SEER 10 (classe A+++), SCOP 6,7 (classe A+++), EER 6,45 (classe A), COP 5,74 (classe A), constitué d'une unité intérieure de paroi SRK20ZSX-WF, de 305x920x220 mm, poids 13 kg, niveau sonore (vitesse ultra faible) 19 dBA, débit d'air (vitesse ultra élevée) 678 m³/h, avec filtre allergénique, filtre désodorisant photocatalytique, détecteur de présence, capacité de mouvement vertical et horizontal des ailettes, adaptateur avec communication via Wi-Fi pour contrôle depuis un smartphone ou une tablette, et contrôle sans fil, avec programmateur hebdomadaire, modèle Weekly Timer, et une unité extérieure SRC20ZSX-W, de 640x800x290 mm, poids 43 kg, niveau sonore 43 dBA et débit d'air 1860 m³/h, avec contrôle de condensation. (matériau) | 1.000 | 26232.01 | 26232.01 |
| mt42www085 | U | Kit de supports de paroi, constitué de jeu d'équerres de 50x45 cm et quatre amortisseurs en caoutchouc, avec leurs chevilles, vis, écrous et rondelles correspondants. (matériau) | 1.000 | 258.63 | 258.63 |
| mo005 | h | Compagnon professionnel III/CP2 installateur de climatisation. (main-d'œuvre) | 2.200 | 59.53 | 130.97 |
| mo104 | h | Ouvrier professionnel II/OP installateur de climatisation. (main-d'œuvre) | 2.200 | 51.22 | 112.68 |
| % | % | Frais de chantier des unités d'ouvrage | 2 % | 26734.29 | 534.69 |
|  |  | Coûts directs |  |  | 27268.98 |
