# Unité intérieure d'air conditionné, de paroi

- Propriété du fichier: CYPE INGENIEROS, S.A.
- Format: FIEBDC-3/2002
- Zone géographique: Maroc
- Devise: MAD
- Coûts indirects: 3.00 %
- Frais généraux: 13.00 %
- Bénéfice: 6.00 %
- TVA: 20.00 %

## T Équipements techniques

### TV Climatisation et ventilation

#### TVT Unités terminales autonomes de climatisation

**TVT200** U Unité intérieure d'air conditionné, de paroi.
Unité intérieure d'air conditionné, de paroi, système air-air multisplit, pour gaz R-32, pompe à chaleur, gamme domestique (RAC), alimentation monophasée (230V/50Hz), modèle Diamond SRK20ZSX-WF "MITSUBISHI HEAVY INDUSTRIES", puissance frigorifique nominale 2 kW (température de bulbe sec 27°C, température de bulbe humide 19°C), puissance calorifique nominale 2,7 kW (température de bulbe sec 20°C), de 305x920x220 mm, poids 13 kg, niveau sonore (vitesse basse) 19 dBA, avec filtre enzymatique et filtre désodorisant, adaptateur avec communication via Wi-Fi pour contrôle depuis un smartphone ou une tablette, contrôle sans fil, avec programmateur hebdomadaire, modèle Weekly Timer.
Critère d'évaluation économique: Le prix ne comprend ni la canalisation ni le câblage électrique d'alimentation.
Inclut: Implantation. Mise en place et fixation. Connexion aux lignes frigorifiques. Connexion au réseau électrique. Connexion au réseau de tout à l'égout. Mise en marche.
Critère pour le métré: Nombre d'unités prévues, selon documentation graphique du Projet.
Critère pour le mémoire: On mesurera le nombre d'unités réellement exécutées selon les spécifications du Projet.

| Code | U | Désignation | Quantité | Prix | Montant |
|---|---|---|---|---|---|
| mt42mhi137ka | U | Unité intérieure d'air conditionné, de paroi, système air-air multisplit, pour gaz R-32, pompe à chaleur, gamme domestique (RAC), alimentation monophasée (230V/50Hz), modèle Diamond SRK20ZSX-WF "MITSUBISHI HEAVY INDUSTRIES", puissance frigorifique nominale 2 kW (température de bulbe sec 27°C, température de bulbe humide 19°C), puissance calorifique nominale 2,7 kW (température de bulbe sec 20°C), de 305x920x220 mm, poids 13 kg, niveau sonore (vitesse basse) 19 dBA, avec filtre enzymatique et filtre désodorisant, adaptateur avec communication via Wi-Fi pour contrôle depuis un smartphone ou une tablette, contrôle sans fil, avec programmateur hebdomadaire, modèle Weekly Timer. (matériau) | 1.000 | 11275.52 | 11275.52 |
| mo005 | h | Compagnon professionnel III/CP2 installateur de climatisation. (main-d'œuvre) | 1.100 | 59.53 | 65.48 |
| mo104 | h | Ouvrier professionnel II/OP installateur de climatisation. (main-d'œuvre) | 1.100 | 51.22 | 56.34 |
| % | % | Frais de chantier des unités d'ouvrage | 2 % | 11397.34 | 227.95 |
|  |  | Coûts directs |  |  | 11625.29 |
