# Imperméabilisation d'un mur en béton en contact avec le terrain, par sa face intérieure, avec un lait élastique de ciment

- Propriété du fichier: CYPE INGENIEROS, S.A.
- Format: FIEBDC-3/2002
- Zone géographique: Maroc
- Devise: MAD
- Coûts indirects: 3.00 %
- Frais généraux: 13.00 %
- Bénéfice: 6.00 %
- TVA: 20.00 %

## E Enveloppe et finition extérieure

### EE Étanchéité: imperméabilisations

#### EEM Murs de sous-sol

**EEM080** m² Imperméabilisation d'un mur en béton en contact avec le terrain, par sa face intérieure, avec un lait élastique de ciment.
Imperméabilisation d'un mur en béton en contact avec le terrain, par sa face intérieure, via système Elastic "PANTALLAX", constitué de deux couches de lait imperméabilisant élastique, couleur gris ciment, composée de ciment Portland, sable de quartz, additifs tensioactifs et polymères, résistant au gel et à la chaleur, et perméable à la vapeur d'eau, qui agit comme barrière élastique superficielle, (rendement: 1,5 kg/m² la première couche et 1,5 kg/m² la seconde couche).
Inclut: Application de la première couche. Application de la seconde couche.
Critère pour le métré: Surface mesurée selon documentation graphique du Projet.
Critère pour le mémoire: On mesurera la surface réellement exécutée selon les spécifications du Projet.

| Code | U | Désignation | Quantité | Prix | Montant |
|---|---|---|---|---|---|
| mt09liv020a | kg | Lait imperméabilisant élastique, couleur gris ciment, composée de ciment Portland, sable de quartz, additifs tensioactifs et polymères, résistant au gel et à la chaleur, et perméable à la vapeur d'eau, pour système Elastic "PANTALLAX". (matériau) | 3.000 | 46.26 | 138.78 |
| mq06pym010 | h | Mélangeuse-pompeuse pour mortiers et plâtres projetés, de 3 m³/h. (matériel) | 0.116 | 74.35 | 8.62 |
| mo032 | h | Compagnon professionnel III/CP2 poseur de produits imperméabilisants. (main-d'œuvre) | 0.102 | 57.66 | 5.88 |
| mo070 | h | Ouvrier professionnel II/OP poseur de produits imperméabilisants. (main-d'œuvre) | 0.102 | 51.29 | 5.23 |
| % | % | Frais de chantier des unités d'ouvrage | 2 % | 158.51 | 3.17 |
|  |  | Coûts directs |  |  | 161.68 |
