# Obturation instantanée d'une voie d'eau à l'intérieur d'un mur en béton, avec du mortier

- Propriété du fichier: CYPE Ingenieros S.A.
- Format: FIEBDC-3/2016
- Logiciel: Générateur de prix de la construction. CYPE Ingenieros, S.A.
- Date: 19/06/2024
- Zone géographique: Maroc
- Devise: MAD
- Coûts indirects: 3 %
- Frais généraux: 13 %
- Bénéfice: 6 %
- TVA: 20 %

## E Enveloppe et finition extérieure

### EE Étanchéité: imperméabilisations

#### EEO Obturation des voies d'eau

**EEO010** U Obturation instantanée d'une voie d'eau à l'intérieur d'un mur en béton, avec du mortier.
Obturation instantanée d'une voie d'eau à l'intérieur d'un mur en béton, système Rapid "PANTALLAX", avec du mortier à prise ultra-rapide, en pressant avec force la zone à boucher, autant de fois que nécessaire pour obtenir la coupure de la voie d'eau.
Inclut: Nettoyage et préparation de la surface. Application du produit. Lissage final de la surface.
Critère pour le métré: Nombre d'unités prévues, selon documentation graphique du Projet.
Critère pour le mémoire: On mesurera le nombre d'unités réellement exécutées selon les spécifications du Projet.

| Code | U | Désignation | Quantité | Prix | Montant |
|---|---|---|---|---|---|
| mt09rev010 | kg | Mortier à prise ultra-rapide, pour obstruction des voies d'eau, système Rapid "PANTALLAX". (matériau) | 0.44 | 24.91 | 10.960 |
| mo032 | h | Compagnon professionnel III/CP2 poseur de produits imperméabilisants. (main-d'œuvre) | 0.079 | 57.66 | 4.555 |
| mo070 | h | Ouvrier professionnel II/OP poseur de produits imperméabilisants. (main-d'œuvre) | 0.132 | 51.29 | 6.770 |
| % | % | Frais de chantier des unités d'ouvrage | 2 % | 22.285 | 0.446 |
|  |  | Coûts directs |  |  | 22.731 |

Déchets:
- pose: mt09rev010 Mortier à prise ultra-rapide, pour obstruction des voies d'eau, système Rapid "PANTALLAX"; facteur de déchet 0.0063

## Ressources

**mt09rev010** kg Mortier à prise ultra-rapide, pour obstruction des voies d'eau, système Rapid "PANTALLAX"
Données techniques: Coût énergétique 8.234 MJ; Émission de CO2 0.514 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
