# Distributeur de papier serviette

- Propriété du fichier: CYPE Ingenieros S.A.
- Format: FIEBDC-3/2016
- Logiciel: Générateur de prix de la construction. CYPE Ingenieros, S.A.
- Date: 04/11/2025
- Zone géographique: Maroc
- Devise: MAD
- Coûts indirects: 3 %
- Frais généraux: 13 %
- Bénéfice: 6 %
- TVA: 20 %

## T Équipements techniques

### TB Équipements sanitaires

#### TBT Distributeurs

**TBT040** U Distributeur de papier serviette.
Porte-serviettes en papier continu, avec carcasse en ABS de couleur blanche, de 251x300x195 mm, pour un rouleau de papier de 240 m et 155 mm de diamètre.
Inclut: Implantation. Mise en place et fixation.
Critère pour le métré: Nombre d'unités prévues, selon documentation graphique du Projet.
Critère pour le mémoire: On mesurera le nombre d'unités réellement mises en place selon les spécifications du Projet.

| Code | U | Désignation | Quantité | Prix | Montant |
|---|---|---|---|---|---|
| mt31abn050a | U | Porte-serviettes en papier continu, avec carcasse en ABS de couleur blanche, de 251x300x195 mm, pour un rouleau de papier de 240 m et 155 mm de diamètre. (matériau) | 1 | 803.15 | 803.150 |
| mo107 | h | Ouvrier professionnel II/OP plombier. (main-d'œuvre) | 0.165 | 55.25 | 9.116 |
| % | % | Frais de chantier des unités d'ouvrage | 2 % | 812.266 | 16.245 |
|  |  | Coûts directs |  |  | 828.511 |
