# Distributeur de sacs en papier pour serviettes hygiéniques

- Propriété du fichier: CYPE INGENIEROS, S.A.
- Format: FIEBDC-3/2002
- Zone géographique: Maroc
- Devise: MAD
- Coûts indirects: 3.00 %
- Frais généraux: 13.00 %
- Bénéfice: 6.00 %
- TVA: 20.00 %

## T Équipements techniques

### TB Équipements sanitaires

#### TBT Distributeurs

**TBT060** U Distributeur de sacs en papier pour serviettes hygiéniques.
Distributeur de sacs pour serviettes hygiénique, modèle Resort 88084 "PRESTO EQUIP", avec disposition murale, en acier inoxydable AISI 304 avec finition chromée, de 135x90x25 mm.
Inclut: Implantation. Mise en place et fixation.
Critère pour le métré: Nombre d'unités prévues, selon documentation graphique du Projet.
Critère pour le mémoire: On mesurera le nombre d'unités réellement mises en place selon les spécifications du Projet.

| Code | U | Désignation | Quantité | Prix | Montant |
|---|---|---|---|---|---|
| mt31abp082d | U | Distributeur de sacs pour serviettes hygiénique, modèle Resort 88084 "PRESTO EQUIP", avec disposition murale, en acier inoxydable AISI 304 avec finition chromée, de 135x90x25 mm. (matériau) | 1.000 | 548.98 | 548.98 |
| op00ato010 |  | Tournevis. | 1.000 | 0.00 | 0.00 |
| op00tal010 |  | Perceuse. | 1.000 | 0.00 | 0.00 |
| mo107 | h | Ouvrier professionnel II/OP plombier. (main-d'œuvre) | 0.187 | 55.25 | 10.33 |
| % | % | Frais de chantier des unités d'ouvrage | 2 % | 559.31 | 11.19 |
|  |  | Coûts directs |  |  | 570.50 |
