# Distributeur de serviettes en papier

- Propriété du fichier: CYPE INGENIEROS, S.A.
- Format: FIEBDC-3/2002
- Zone géographique: Maroc
- Devise: MAD
- Coûts indirects: 3.00 %
- Frais généraux: 13.00 %
- Bénéfice: 6.00 %
- TVA: 20.00 %

## T Équipements techniques

### TB Équipements sanitaires

#### TBT Distributeurs

**TBT070** U Distributeur de serviettes en papier.
Distributeur de serviettes, modèle Resort 88095 "PRESTO EQUIP", en acier inoxydable AISI 304 avec finition chromée, de 250x130x70 mm.
Critère pour le métré: Nombre d'unités prévues, selon documentation graphique du Projet.
Critère pour le mémoire: On mesurera le nombre d'unités réellement mises en place selon les spécifications du Projet.

| Code | U | Désignation | Quantité | Prix | Montant |
|---|---|---|---|---|---|
| mt31abp081d | U | Distributeur de serviettes, modèle Resort 88095 "PRESTO EQUIP", en acier inoxydable AISI 304 avec finition chromée, de 250x130x70 mm. (matériau) | 1.000 | 624.28 | 624.28 |
| op00ato010 |  | Tournevis. | 1.000 | 0.00 | 0.00 |
| op00tal010 |  | Perceuse. | 1.000 | 0.00 | 0.00 |
| mo107 | h | Ouvrier professionnel II/OP plombier. (main-d'œuvre) | 0.187 | 55.25 | 10.33 |
| % | % | Frais de chantier des unités d'ouvrage | 2 % | 634.61 | 12.69 |
|  |  | Coûts directs |  |  | 647.30 |
