# Robinetterie mitigeur pour lavabo

- Propriété du fichier: CYPE INGENIEROS, S.A.
- Format: FIEBDC-3/2002
- Zone géographique: Maroc
- Devise: MAD
- Coûts indirects: 3.00 %
- Frais généraux: 13.00 %
- Bénéfice: 6.00 %
- TVA: 20.00 %

## T Équipements techniques

### TB Équipements sanitaires

#### TBL Lavabos

**TBL020** U Robinetterie mitigeur pour lavabo.
Robinetterie mitigeur constituée de robinet mitigeur sur plan pour lavabo, série Karim Due, modèle 8894550E "GALINDO", en laiton, finition chromée, avec cartouche céramique, limiteur de débit à 5 l/min, mousseur et sans écoulement automatique. Comprend éléments de connexion, flexibles d'alimentation de 3/8" de diamètre et 550 mm de longueur, clapet de non retour et deux vannes de passage.
Inclut: Implantation. Mise en place. Connexion. Contrôle de son bon fonctionnement.
Critère pour le métré: Nombre d'unités prévues, selon documentation graphique du Projet.
Critère pour le mémoire: On mesurera le nombre d'unités réellement mises en place selon les spécifications du Projet.

| Code | U | Désignation | Quantité | Prix | Montant |
|---|---|---|---|---|---|
| mt31gma020Han | U | Robinet mitigeur sur plan pour lavabo, série Karim Due, modèle 8894550E "GALINDO", en laiton, finition chromée, avec cartouche céramique, limiteur de débit à 5 l/min, mousseur et sans écoulement automatique, y compris éléments de connexion, flexibles d'alimentation de 3/8" de diamètre et 550 mm de longueur, clapet de non retour et deux vannes de passage; NF EN 200. (matériau) | 1.000 | 2720.36 | 2720.36 |
| mt37www010 | U | Produits complémentaires pour installations de plomberie. (matériau) | 1.000 | 15.96 | 15.96 |
| mo008 | h | Compagnon professionnel III/CP2 plombier. (main-d'œuvre) | 0.550 | 59.53 | 32.74 |
| % | % | Frais de chantier des unités d'ouvrage | 2 % | 2769.06 | 55.38 |
|  |  | Coûts directs |  |  | 2824.44 |
