# WC avec réservoir haut

- Propriété du fichier: CYPE INGENIEROS, S.A.
- Format: FIEBDC-3/2002
- Zone géographique: Maroc
- Devise: MAD
- Coûts indirects: 3.00 %
- Frais généraux: 13.00 %
- Bénéfice: 6.00 %
- TVA: 20.00 %

## T Équipements techniques

### TB Équipements sanitaires

#### TBQ Équipements et accessoires PMR

**TBQ050** U WC avec réservoir haut.
Cuvette de WC à réservoir haut, en porcelaine sanitaire, à adosser au mur, modèle Prestowash 720 87221 "PRESTO EQUIP", couleur blanche, avec robinet de chasse en acier inoxydable, lunette de WC extractible et antidérapante et abattant, avec possibilité d'utilisation comme bidet; pour fixer au sol avec 4 points d'ancrage. Comprend le silicone pour le scellement des joints.
Inclut: Implantation. Mise en place et fixation de l'appareil. Montage de la bonde. Connexion au réseau d'évacuation. Montage de la robinetterie. Connexion au réseau d'eau froide. Contrôle de son bon fonctionnement. Scellement des joints.
Critère pour le métré: Nombre d'unités prévues, selon documentation graphique du Projet.
Critère pour le mémoire: On mesurera le nombre d'unités réellement mises en place selon les spécifications du Projet.

| Code | U | Désignation | Quantité | Prix | Montant |
|---|---|---|---|---|---|
| mt30ipp030N | U | Cuvette de WC à réservoir haut, en porcelaine sanitaire, à adosser au mur, modèle Prestowash 720 87221 "PRESTO EQUIP", couleur blanche, avec robinet de chasse en acier inoxydable, lunette de WC extractible et antidérapante et abattant, avec possibilité d'utilisation comme bidet; pour fixer au sol avec 4 points d'ancrage. (matériau) | 1.000 | 9514.41 | 9514.41 |
| mt30www005 | U | Cartouche de 300 ml de silicone acide monocomposant, fongicide, pour le scellement des joints en milieux humides. (matériau) | 0.012 | 102.63 | 1.23 |
| op00ato010 |  | Tournevis. | 1.000 | 0.00 | 0.00 |
| op00mar010 |  | Marteau. | 1.000 | 0.00 | 0.00 |
| op00tal010 |  | Perceuse. | 1.000 | 0.00 | 0.00 |
| mo008 | h | Compagnon professionnel III/CP2 plombier. (main-d'œuvre) | 1.430 | 59.53 | 85.13 |
| % | % | Frais de chantier des unités d'ouvrage | 2 % | 9600.77 | 192.02 |
|  |  | Coûts directs |  |  | 9792.79 |
