# Robinetterie temporisée pour douche

- Propriété du fichier: CYPE INGENIEROS, S.A.
- Format: FIEBDC-3/2002
- Zone géographique: Maroc
- Devise: MAD
- Coûts indirects: 3.00 %
- Frais généraux: 13.00 %
- Bénéfice: 6.00 %
- TVA: 20.00 %

## T Équipements techniques

### TB Équipements sanitaires

#### TBU Douches

**TBU010** U Robinetterie temporisée pour douche.
Robinetterie temporisée, installation encastrée constituée de robinet droit mural pour douche, série Presto 55, modèle (F) Plano 55010 "PRESTO IBÉRICA", avec temps de flux de 30 secondes, limiteur de débit à 15 l/min, finition chromée, pour mise en place encastrée. Comprend éléments de connexion.
Critère d'évaluation économique: Le prix ne comprend pas la douche murale.
Inclut: Mise en place. Connexion et contrôle de son bon fonctionnement.
Critère pour le métré: Nombre d'unités prévues, selon documentation graphique du Projet.
Critère pour le mémoire: On mesurera le nombre d'unités réellement mises en place selon les spécifications du Projet.

| Code | U | Désignation | Quantité | Prix | Montant |
|---|---|---|---|---|---|
| mt31gmp200qp | U | Robinet droit mural pour douche, série Presto 55, modèle (F) Plano 55010 "PRESTO IBÉRICA", avec temps de flux de 30 secondes, limiteur de débit à 15 l/min, finition chromée, pour mise en place encastrée; y compris éléments de connexion. (matériau) | 1.000 | 812.82 | 812.82 |
| mt37www010 | U | Produits complémentaires pour installations de plomberie. (matériau) | 1.000 | 15.96 | 15.96 |
| mo008 | h | Compagnon professionnel III/CP2 plombier. (main-d'œuvre) | 0.550 | 59.53 | 32.74 |
| % | % | Frais de chantier des unités d'ouvrage | 2 % | 861.52 | 17.23 |
|  |  | Coûts directs |  |  | 878.75 |
