# Douche corporelle d'urgence

- Propriété du fichier: CYPE INGENIEROS, S.A.
- Format: FIEBDC-3/2002
- Zone géographique: Maroc
- Devise: MAD
- Coûts indirects: 3.00 %
- Frais généraux: 13.00 %
- Bénéfice: 6.00 %
- TVA: 20.00 %

## T Équipements techniques

### TB Équipements sanitaires

#### TBU Douches

**TBU220** U Douche corporelle d'urgence.
Douche corporelle d'urgence de paroi sur porte de sécurité, modèle Mural Sobre Puerta 86203 "PRESTO EQUIP", pour installation avec tuyauterie encastrée, avec structure de tube en laiton peint avec du polyester et pomme de douche en caoutchouc EPDM, actionnée par un tirant rigide avec poignée triangulaire, connexion mâle pour l'entrée d'eau de 3/4", pression minimale de sortie 1 bar, débit d'eau 112 litres/minute. Comprend la connexion au réseau d'eau froide existant et la fixation au support. Totalement installée, connectée, testée et en fonctionnement.
Inclut: Implantation et tracé sur le parement support de l'emplacement de l'appareil. Mise en place, nivellement et fixation des éléments de support. Nivellement, aplomb et mise en place de l'appareil. Connexion au réseau d'eau froide.
Critère pour le métré: Nombre d'unités prévues, selon documentation graphique du Projet.
Critère pour le mémoire: On mesurera le nombre d'unités réellement mises en place selon les spécifications du Projet.

| Code | U | Désignation | Quantité | Prix | Montant |
|---|---|---|---|---|---|
| mt30emp020p | U | Douche corporelle d'urgence de paroi sur porte de sécurité, modèle Mural Sobre Puerta 86203 "PRESTO EQUIP", pour installation avec tuyauterie encastrée, avec structure de tube en laiton peint avec du polyester et pomme de douche en caoutchouc EPDM, actionnée par un tirant rigide avec poignée triangulaire, connexion mâle pour l'entrée d'eau de 3/4", pression minimale de sortie 1 bar, débit d'eau 112 litres/minute. (matériau) | 1.000 | 12589.18 | 12589.18 |
| mt37sve010c | U | Vanne à sphère en laiton nickelé à visser de 3/4". (matériau) | 1.000 | 83.28 | 83.28 |
| mt30www010 | U | Produits complémentaires pour l'installation d'un appareil sanitaire. (matériau) | 1.000 | 23.26 | 23.26 |
| op00ato010 |  | Tournevis. | 1.000 | 0.00 | 0.00 |
| op00tal010 |  | Perceuse. | 1.000 | 0.00 | 0.00 |
| mo107 | h | Ouvrier professionnel II/OP plombier. (main-d'œuvre) | 0.110 | 51.22 | 5.63 |
| % | % | Frais de chantier des unités d'ouvrage | 2 % | 12701.35 | 254.03 |
|  |  | Coûts directs |  |  | 12955.38 |
