# Robinetterie électronique pour WC, "PRESTO IBÉRICA"

- Propriété du fichier: CYPE INGENIEROS, S.A.
- Format: FIEBDC-3/2002
- Zone géographique: Maroc
- Devise: MAD
- Coûts indirects: 3.00 %
- Frais généraux: 13.00 %
- Bénéfice: 6.00 %
- TVA: 20.00 %

## T Équipements techniques

### TB Équipements sanitaires

#### TBW WC et urinoirs

**TBW020** U Robinetterie électronique pour WC, "PRESTO IBÉRICA".
Robinetterie électronique Technologie Sensia "PRESTO IBÉRICA" constituée de robinet de chasse électronique avec plaque antivandalisme en acier inoxydable, finition chromée couleur blanche, avec actionnement de la commande par infrarouges, pour WC, série Sensia, modèle Presto Domo Sensia I 79720 "PRESTO IBÉRICA", avec DEL indicatrice de batterie, fixation rapide, alimentation par pile de 6 V. Comprend éléments de connexion, pile de 6 V, électrovanne et une vanne de passage.
Inclut: Implantation. Mise en place. Connexion. Contrôle de son bon fonctionnement.
Critère pour le métré: Nombre d'unités prévues, selon documentation graphique du Projet.
Critère pour le mémoire: On mesurera le nombre d'unités réellement mises en place selon les spécifications du Projet.

| Code | U | Désignation | Quantité | Prix | Montant |
|---|---|---|---|---|---|
| mt31gsp030cc | U | Robinet de chasse électronique avec plaque antivandalisme en acier inoxydable, finition chromée couleur blanche, avec actionnement de la commande par infrarouges, pour WC, série Sensia, modèle Presto Domo Sensia I 79720 "PRESTO IBÉRICA", avec DEL indicatrice de batterie, fixation rapide, alimentation par pile de 6 V; y compris éléments de connexion, pile de 6 V, électrovanne et une vanne de passage. (matériau) | 1.000 | 5989.44 | 5989.44 |
| mt37www010 | U | Produits complémentaires pour installations de plomberie. (matériau) | 1.000 | 15.96 | 15.96 |
| mo008 | h | Compagnon professionnel III/CP2 plombier. (main-d'œuvre) | 0.550 | 59.53 | 32.74 |
| % | % | Frais de chantier des unités d'ouvrage | 2 % | 6038.14 | 120.76 |
|  |  | Coûts directs |  |  | 6158.90 |
