# WC sans réservoir intégré, en acier inoxydable

- Propriété du fichier: CYPE INGENIEROS, S.A.
- Format: FIEBDC-3/2002
- Zone géographique: Maroc
- Devise: MAD
- Coûts indirects: 3.00 %
- Frais généraux: 13.00 %
- Bénéfice: 6.00 %
- TVA: 20.00 %

## T Équipements techniques

### TB Équipements sanitaires

#### TBW WC et urinoirs

**TBW060** U WC sans réservoir intégré, en acier inoxydable.
Cuvette de WC sans réservoir intégré, pour installation avec robinet de chasse (non compris dans ce prix), en acier inoxydable AISI 304, pour montage suspendu, modèle Suspendido 88962 "PRESTO EQUIP", de 535x360x350 mm, avec lunette et abattant de WC, en bois, série Prestowash Inox, modèle 88966 "PRESTO EQUIP". Comprend tube pour évacuation horizontale du WC, vis de sécurité en acier inoxydable et plaque d'ancrage en acier inoxydable de 3 mm d'épaisseur et le silicone pour le scellement des joints.
Critère d'évaluation économique: Le prix ne comprend pas le robinet de chasse.
Inclut: Implantation. Mise en place et fixation de l'appareil. Montage de la bonde. Connexion au réseau d'évacuation. Connexion au réseau d'eau froide. Contrôle de son bon fonctionnement. Scellement des joints.
Critère pour le métré: Nombre d'unités prévues, selon documentation graphique du Projet.
Critère pour le mémoire: On mesurera le nombre d'unités réellement mises en place selon les spécifications du Projet.

| Code | U | Désignation | Quantité | Prix | Montant |
|---|---|---|---|---|---|
| mt30ixp020h | U | Cuvette de WC sans réservoir intégré, pour installation avec robinet de chasse (non compris dans ce prix), en acier inoxydable AISI 304, pour montage suspendu, modèle Suspendido 88962 "PRESTO EQUIP", de 535x360x350 mm; y compris vis de sécurité en acier inoxydable et plaque d'ancrage en acier inoxydable de 3 mm d'épaisseur. (matériau) | 1.000 | 8976.63 | 8976.63 |
| mt30asp050jb | U | Lunette et abattant de WC, en bois, série Prestowash Inox, modèle 88966 "PRESTO EQUIP". (matériau) | 1.000 | 848.40 | 848.40 |
| mt30www005 | U | Cartouche de 300 ml de silicone acide monocomposant, fongicide, pour le scellement des joints en milieux humides. (matériau) | 0.012 | 102.63 | 1.23 |
| op00ato010 |  | Tournevis. | 1.000 | 0.00 | 0.00 |
| op00mar010 |  | Marteau. | 1.000 | 0.00 | 0.00 |
| op00tal010 |  | Perceuse. | 1.000 | 0.00 | 0.00 |
| mo008 | h | Compagnon professionnel III/CP2 plombier. (main-d'œuvre) | 1.430 | 59.53 | 85.13 |
| % | % | Frais de chantier des unités d'ouvrage | 2 % | 9911.39 | 198.23 |
|  |  | Coûts directs |  |  | 10109.62 |
