# Robinetterie temporisée pour urinoir

- Propriété du fichier: CYPE INGENIEROS, S.A.
- Format: FIEBDC-3/2002
- Zone géographique: Maroc
- Devise: MAD
- Coûts indirects: 3.00 %
- Frais généraux: 13.00 %
- Bénéfice: 6.00 %
- TVA: 20.00 %

## T Équipements techniques

### TB Équipements sanitaires

#### TBW WC et urinoirs

**TBW140** U Robinetterie temporisée pour urinoir.
Robinetterie temporisée, installation encastrée constituée de robinet droit mural pour urinoir, série Presto XT 2000 UE Color, modèle 26751 "PRESTO IBÉRICA", avec temps de flux de 6 secondes, limiteur de débit à 15 l/min, finition chromée couleur blanche, pour mise en place encastrée. Comprend éléments de connexion.
Inclut: Implantation. Mise en place. Connexion. Contrôle de son bon fonctionnement.
Critère pour le métré: Nombre d'unités prévues, selon documentation graphique du Projet.
Critère pour le mémoire: On mesurera le nombre d'unités réellement mises en place selon les spécifications du Projet.

| Code | U | Désignation | Quantité | Prix | Montant |
|---|---|---|---|---|---|
| mt31gmp310Ndm | U | Robinet droit mural pour urinoir, série Presto XT 2000 UE Color, modèle 26751 "PRESTO IBÉRICA", avec temps de flux de 6 secondes, limiteur de débit à 15 l/min, finition chromée couleur blanche, pour mise en place encastrée; y compris éléments de connexion. (matériau) | 1.000 | 1850.06 | 1850.06 |
| mt37www010 | U | Produits complémentaires pour installations de plomberie. (matériau) | 1.000 | 15.96 | 15.96 |
| mo008 | h | Compagnon professionnel III/CP2 plombier. (main-d'œuvre) | 0.550 | 59.53 | 32.74 |
| % | % | Frais de chantier des unités d'ouvrage | 2 % | 1898.76 | 37.98 |
|  |  | Coûts directs |  |  | 1936.74 |
