# WC avec réservoir bas, en acier inoxydable

- Propriété du fichier: CYPE INGENIEROS, S.A.
- Format: FIEBDC-3/2002
- Zone géographique: Maroc
- Devise: MAD
- Coûts indirects: 3.00 %
- Frais généraux: 13.00 %
- Bénéfice: 6.00 %
- TVA: 20.00 %

## T Équipements techniques

### TB Équipements sanitaires

#### TBW WC et urinoirs

**TBW050** U WC avec réservoir bas, en acier inoxydable.
Cuvette de WC à réservoir bas, en acier inoxydable AISI 304, à adosser au mur, modèle Completo 88965 "PRESTO EQUIP", finition satinée, de 655x360x400 mm, avec chasse d'eau de WC, à rinçage double touche, en acier inoxydable AISI 304, finition satinée, avec jeu de mécanismes à rinçage double touche de 3/6 litres, de 385x360x150 mm, lunette et abattant de WC, en bois, série Prestowash Inox, modèle 88966 "PRESTO EQUIP". Comprend coude pour évacuation verticale du WC, vis de sécurité en acier inoxydable, vanne de régulation, lien d'alimentation flexible et le silicone pour le scellement des joints.
Inclut: Implantation. Mise en place et fixation de l'appareil. Montage de la bonde. Connexion au réseau d'évacuation. Montage de la robinetterie. Connexion au réseau d'eau froide. Contrôle de son bon fonctionnement. Scellement des joints.
Critère pour le métré: Nombre d'unités prévues, selon documentation graphique du Projet.
Critère pour le mémoire: On mesurera le nombre d'unités réellement mises en place selon les spécifications du Projet.

| Code | U | Désignation | Quantité | Prix | Montant |
|---|---|---|---|---|---|
| mt30ixp030h | U | Cuvette de WC à réservoir bas, en acier inoxydable AISI 304, à adosser au mur, modèle Completo 88965 "PRESTO EQUIP", finition satinée, de 655x360x400 mm, avec chasse d'eau de WC, à rinçage double touche, en acier inoxydable AISI 304, finition satinée, avec jeu de mécanismes à rinçage double touche de 3/6 litres, de 385x360x150 mm; y compris vis de sécurité en acier inoxydable. (matériau) | 1.000 | 15687.21 | 15687.21 |
| mt30asp050jb | U | Lunette et abattant de WC, en bois, série Prestowash Inox, modèle 88966 "PRESTO EQUIP". (matériau) | 1.000 | 848.40 | 848.40 |
| mt30lla020 | U | Vanne de régulation de 1/2", pour WC, finition chromée. (matériau) | 1.000 | 317.47 | 317.47 |
| mt38tew010a | U | Tube flexible de 20 cm et de 1/2" de diamètre. (matériau) | 1.000 | 109.47 | 109.47 |
| mt30www005 | U | Cartouche de 300 ml de silicone acide monocomposant, fongicide, pour le scellement des joints en milieux humides. (matériau) | 0.012 | 102.63 | 1.23 |
| op00ato010 |  | Tournevis. | 1.000 | 0.00 | 0.00 |
| op00mar010 |  | Marteau. | 1.000 | 0.00 | 0.00 |
| op00tal010 |  | Perceuse. | 1.000 | 0.00 | 0.00 |
| mo008 | h | Compagnon professionnel III/CP2 plombier. (main-d'œuvre) | 1.430 | 59.53 | 85.13 |
| % | % | Frais de chantier des unités d'ouvrage | 2 % | 17048.91 | 340.98 |
|  |  | Coûts directs |  |  | 17389.89 |
