# Porte-serviettes pour salle de bain

- Propriété du fichier: CYPE Ingenieros S.A.
- Format: FIEBDC-3/2016
- Logiciel: Générateur de prix de la construction. CYPE Ingenieros, S.A.
- Date: 19/06/2024
- Zone géographique: Maroc
- Devise: MAD
- Coûts indirects: 3 %
- Frais généraux: 13 %
- Bénéfice: 6 %
- TVA: 20 %

## T Équipements techniques

### TB Équipements sanitaires

#### TBA Accessoires

**TBA070** U Porte-serviettes pour salle de bain.
Porte-serviettes pour lavabo, à anneau ouvert, modèle Public Inox Pintado 88056 "PRESTO EQUIP", en acier inoxydable AISI 304 avec finition laqué, couleur blanche, rectangulaire, de 270x200 mm. Fixation au support avec les fixations fournies par le fabricant.
Inclut: Implantation. Mise en place et fixation.
Critère pour le métré: Nombre d'unités prévues, selon documentation graphique du Projet.
Critère pour le mémoire: On mesurera le nombre d'unités réellement mises en place selon les spécifications du Projet.

| Code | U | Désignation | Quantité | Prix | Montant |
|---|---|---|---|---|---|
| mt31abp062ud | U | Porte-serviettes pour lavabo, à anneau ouvert, modèle Public Inox Pintado 88056 "PRESTO EQUIP", en acier inoxydable AISI 304 avec finition laqué, couleur blanche, rectangulaire, de 270x200 mm. (matériau) | 1 | 629.46 | 629.460 |
| mo107 | h | Ouvrier professionnel II/OP plombier. (main-d'œuvre) | 0.22 | 51.22 | 11.268 |
| % | % | Frais de chantier des unités d'ouvrage | 2 % | 640.728 | 12.815 |
|  |  | Coûts directs |  |  | 653.543 |
