# Patère pour salle de bain

- Propriété du fichier: CYPE Ingenieros S.A.
- Format: FIEBDC-3/2016
- Logiciel: Générateur de prix de la construction. CYPE Ingenieros, S.A.
- Date: 19/06/2024
- Zone géographique: Maroc
- Devise: MAD
- Coûts indirects: 3 %
- Frais généraux: 13 %
- Bénéfice: 6 %
- TVA: 20 %

## T Équipements techniques

### TB Équipements sanitaires

#### TBA Accessoires

**TBA090** U Patère pour salle de bain.
Patère pour salle de bain, double, modèle Doble Inox 88048 "PRESTO EQUIP", en acier inoxydable AISI 304, finition satiné. Fixation au support avec les fixations fournies par le fabricant.
Inclut: Implantation. Mise en place et fixation.
Critère pour le métré: Nombre d'unités prévues, selon documentation graphique du Projet.
Critère pour le mémoire: On mesurera le nombre d'unités réellement mises en place selon les spécifications du Projet.

| Code | U | Désignation | Quantité | Prix | Montant |
|---|---|---|---|---|---|
| mt31abp070Fj | U | Patère pour salle de bain, double, modèle Doble Inox 88048 "PRESTO EQUIP", en acier inoxydable AISI 304, finition satiné. (matériau) | 1 | 758.09 | 758.090 |
| mo107 | h | Ouvrier professionnel II/OP plombier. (main-d'œuvre) | 0.22 | 51.22 | 11.268 |
| % | % | Frais de chantier des unités d'ouvrage | 2 % | 769.358 | 15.387 |
|  |  | Coûts directs |  |  | 784.745 |
