# Robinetterie temporisée pour douche

- Propriété du fichier: CYPE Ingenieros S.A.
- Format: FIEBDC-3/2016
- Logiciel: Générateur de prix de la construction. CYPE Ingenieros, S.A.
- Date: 19/06/2024
- Zone géographique: Maroc
- Devise: MAD
- Coûts indirects: 3 %
- Frais généraux: 13 %
- Bénéfice: 6 %
- TVA: 20 %

## T Équipements techniques

### TB Équipements sanitaires

#### TBU Douches

**TBU010** U Robinetterie temporisée pour douche.
Robinetterie temporisée, installation visible constituée de robinet angulaire mural pour douche, mélangeur, série Presto Alpa 90 Arte, modèle 35929 "PRESTO IBÉRICA", possibilité de limiter la température, avec temps de flux de 30 secondes, débit de 8 l/min, finition chromée, sans vanne de vidange, équipement de douche constitué de pomme de douche antivandalisme avec prise d'alimentation apparente et régulateur automatique de débit, tube et élément de fixation, en laiton finition chromée. Comprend éléments de connexion et clapets de non retour.
Inclut: Mise en place. Connexion et contrôle de son bon fonctionnement.
Critère pour le métré: Nombre d'unités prévues, selon documentation graphique du Projet.
Critère pour le mémoire: On mesurera le nombre d'unités réellement mises en place selon les spécifications du Projet.

| Code | U | Désignation | Quantité | Prix | Montant |
|---|---|---|---|---|---|
| mt31gmp215Ec | U | Robinet angulaire mural pour douche, mélangeur, série Presto Alpa 90 Arte, modèle 35929 "PRESTO IBÉRICA", possibilité de limiter la température, avec temps de flux de 30 secondes, débit de 8 l/min, finition chromée, sans vanne de vidange, équipement de douche constitué de pomme de douche antivandalisme avec prise d'alimentation apparente et régulateur automatique de débit, tube et élément de fixation, en laiton finition chromée, pour mise en place en surface; y compris éléments de connexion et clapets de non retour. (matériau) | 1 | 5696.6 | 5696.600 |
| mt37www010 | U | Produits complémentaires pour installations de plomberie. (matériau) | 1 | 15.96 | 15.960 |
| mo008 | h | Compagnon professionnel III/CP2 plombier. (main-d'œuvre) | 0.55 | 59.53 | 32.742 |
| % | % | Frais de chantier des unités d'ouvrage | 2 % | 5745.302 | 114.906 |
|  |  | Coûts directs |  |  | 5860.208 |
