# Urinoir en acier inoxydable

- Propriété du fichier: CYPE Ingenieros S.A.
- Format: FIEBDC-3/2016
- Logiciel: Générateur de prix de la construction. CYPE Ingenieros, S.A.
- Date: 19/06/2024
- Zone géographique: Maroc
- Devise: MAD
- Coûts indirects: 3 %
- Frais généraux: 13 %
- Bénéfice: 6 %
- TVA: 20 %

## T Équipements techniques

### TB Équipements sanitaires

#### TBW WC et urinoirs

**TBW190** U Urinoir en acier inoxydable.
Urinoir en acier inoxydable AISI 304, avec alimentation visible et évacuation siphoïde, série Prestowash Inox, modèle Tubo 88943 "PRESTO EQUIP", finition satinée, de 355x316x521 mm, équipé avec robinet angulaire mural pour urinoir, série Presto 12 A Eco, modèle PN Eco 10706 "PRESTO IBÉRICA", avec temps de flux de 6 secondes, débit de 5 l/min, finition chromée, pour mise en place en surface. Comprend le silicone pour le scellement des joints.
Inclut: Implantation. Mise en place et fixation de l'appareil. Montage de la bonde. Connexion au réseau d'évacuation. Montage de la robinetterie. Connexion au réseau d'eau froide. Contrôle de son bon fonctionnement. Scellement des joints.
Critère pour le métré: Nombre d'unités prévues, selon documentation graphique du Projet.
Critère pour le mémoire: On mesurera le nombre d'unités réellement mises en place selon les spécifications du Projet.

| Code | U | Désignation | Quantité | Prix | Montant |
|---|---|---|---|---|---|
| mt30uxp010kb | U | Urinoir en acier inoxydable AISI 304, avec alimentation visible et évacuation siphoïde, série Prestowash Inox, modèle Tubo 88943 "PRESTO EQUIP", finition satinée, de 355x316x521 mm. (matériau) | 1 | 5602.18 | 5602.180 |
| mt31gmp300uc | U | Robinet angulaire mural pour urinoir, série Presto 12 A Eco, modèle PN Eco 10706 "PRESTO IBÉRICA", avec temps de flux de 6 secondes, débit de 5 l/min, finition chromée, pour mise en place en surface; y compris éléments de connexion. (matériau) | 1 | 955.14 | 955.140 |
| mt30www005 | U | Cartouche de 300 ml de silicone acide monocomposant, fongicide, pour le scellement des joints en milieux humides. (matériau) | 0.012 | 102.63 | 1.232 |
| mo008 | h | Compagnon professionnel III/CP2 plombier. (main-d'œuvre) | 1.65 | 59.53 | 98.225 |
| % | % | Frais de chantier des unités d'ouvrage | 2 % | 6656.777 | 133.136 |
|  |  | Coûts directs |  |  | 6789.913 |

Déchets:
- pose: mt30www005 Cartouche de 300 ml de silicone acide monocomposant, fongicide, pour le scellement des joints en milieux humides; facteur de déchet 0.06

## Ressources

**mt30www005** U Cartouche de 300 ml de silicone acide monocomposant, fongicide, pour le scellement des joints en milieux humides
Données techniques: Coût énergétique 87.088 MJ; Émission de CO2 3.667 kg; Code CED 17 09 04; Masse de l'élément 0.45 kg; Volume 0.0003 m3
Déchets:
- emballage: re170203 Plastique. (composant de déchet); quantité 0.1 kg; Code CED 17 02 03; Masse de l'élément 1 kg; Volume 0.001667 m3
