# Vanne mélangeuse

- Propriété du fichier: CYPE INGENIEROS, S.A.
- Format: FIEBDC-3/2002
- Zone géographique: Maroc
- Devise: MAD
- Coûts indirects: 3.00 %
- Frais généraux: 13.00 %
- Bénéfice: 6.00 %
- TVA: 20.00 %

## T Équipements techniques

### TP Installations de distribution de l'eau

#### TPA Accessoires

**TPA100** U Vanne mélangeuse.
Vanne mélangeuse pour régulation du débit et de la température, en acier inoxydable finition polie et plastique, finition brillante imitation chrome, modèle Presto Rada 415 FC (95114) "PRESTO IBÉRICA", débit moyen de 15 l/min à 3 bar de pression, pression maximale de travail de 6 bar, avec commande de régulation du débit et commande de régulation de la température, possibilité de changer l'orientation des entrées, entrées avec coude et sortie filetées mâle de 1/2" de diamètre, filtres et clapets de non retour. Installation en surface.
Inclut: Implantation. Mise en place. Connexion et contrôle de son bon fonctionnement.
Critère pour le métré: Nombre d'unités prévues, selon documentation graphique du Projet.
Critère pour le mémoire: On mesurera le nombre d'unités réellement exécutées selon les spécifications du Projet.

| Code | U | Désignation | Quantité | Prix | Montant |
|---|---|---|---|---|---|
| mt37avp010U | U | Vanne mélangeuse pour régulation du débit et de la température, en acier inoxydable finition polie et plastique, finition brillante imitation chrome, modèle Presto Rada 415 FC (95114) "PRESTO IBÉRICA", débit moyen de 15 l/min à 3 bar de pression, pression maximale de travail de 6 bar, avec commande de régulation du débit et commande de régulation de la température, possibilité de changer l'orientation des entrées, entrées avec coude et sortie filetées mâle de 1/2" de diamètre, filtres et clapets de non retour, à installer en surface. (matériau) | 1.000 | 5394.38 | 5394.38 |
| mt37www010 | U | Produits complémentaires pour installations de plomberie. (matériau) | 1.000 | 15.96 | 15.96 |
| mo008 | h | Compagnon professionnel III/CP2 plombier. (main-d'œuvre) | 0.236 | 59.53 | 14.05 |
| mo107 | h | Ouvrier professionnel II/OP plombier. (main-d'œuvre) | 0.236 | 51.22 | 12.09 |
| % | % | Frais de chantier des unités d'ouvrage | 2 % | 5436.48 | 108.73 |
|  |  | Coûts directs |  |  | 5545.21 |
