# Douche oculaire d'urgence

- Propriété du fichier: CYPE Ingenieros S.A.
- Format: FIEBDC-3/2016
- Logiciel: Générateur de prix de la construction. CYPE Ingenieros, S.A.
- Date: 12/06/2025
- Zone géographique: Maroc
- Devise: MAD
- Coûts indirects: 3 %
- Frais généraux: 13 %
- Bénéfice: 6 %
- TVA: 20 %

## T Équipements techniques

### TB Équipements sanitaires

#### TBU Douches

**TBU230** U Douche oculaire d'urgence.
Douche oculaire d'urgence, sur plan, modèle Repisa 85760 "PRESTO EQUIP", pour installation avec tuyauterie encastrée, avec structure de tube en laiton peint avec du polyester, avec vanne de passage à actionnement par levier latéral, bouchons protégeant de la poussière, connexion en laiton de 1/2" de diamètre pour l'approvisionnement, pression minimale de sortie 1,5 bar, pression maximale 5 bar, débit d'eau 26 litres/minute.
Inclut: Implantation et tracé sur le parement support de l'emplacement de l'appareil. Mise en place, nivellement et fixation des éléments de support. Nivellement, aplomb et mise en place de l'appareil. Connexion au réseau d'eau froide et au réseau d'évacuation. Contrôle de son bon fonctionnement.
Critère pour le métré: Nombre d'unités prévues, selon documentation graphique du Projet.
Critère pour le mémoire: On mesurera le nombre d'unités réellement mises en place selon les spécifications du Projet.

| Code | U | Désignation | Quantité | Prix | Montant |
|---|---|---|---|---|---|
| mt30emp030pa | U | Douche oculaire d'urgence, sur plan, modèle Repisa 85760 "PRESTO EQUIP", pour installation avec tuyauterie encastrée, avec structure de tube en laiton peint avec du polyester, avec vanne de passage à actionnement par levier latéral, bouchons protégeant de la poussière, connexion en laiton de 1/2" de diamètre pour l'approvisionnement, pression minimale de sortie 1,5 bar, pression maximale 5 bar, débit d'eau 26 litres/minute. (matériau) | 1 | 13005.85 | 13005.850 |
| mt37sve010b | U | Vanne à sphère en laiton nickelé à visser de 1/2". (matériau) | 1 | 56.63 | 56.630 |
| mt30www010 | U | Matériel auxiliaire pour l'installation d'un appareil sanitaire. (matériau) | 1 | 23.27 | 23.270 |
| mo107 | h | Ouvrier professionnel II/OP plombier. (main-d'œuvre) | 0.125 | 55.25 | 6.906 |
| % | % | Frais de chantier des unités d'ouvrage | 2 % | 13092.656 | 261.853 |
|  |  | Coûts directs |  |  | 13354.509 |

## Ressources

**mt30emp030pa** U Douche oculaire d'urgence
Données techniques: Coût énergétique 346.141 MJ; Émission de CO2 24.259 kg
Déchets:
- emballage: re150101 Emballages en papier et en carton. (composant de déchet); quantité 1.267 kg; Code CED 15 01 01; Masse de l'élément 1 kg; Volume 0.001333 m3

**mt37sve010b** U Vanne à sphère en laiton nickelé à visser de 1/2"
Données techniques: Coût énergétique 509.569 MJ; Émission de CO2 34.281 kg
Déchets:
- emballage: re150101 Emballages en papier et en carton; quantité 0.072 kg
