# Vanne mélangeuse thermostatique

- Propriété du fichier: CYPE Ingenieros S.A.
- Format: FIEBDC-3/2016
- Logiciel: Générateur de prix de la construction. CYPE Ingenieros, S.A.
- Date: 16/09/2024
- Zone géographique: Maroc
- Devise: MAD
- Coûts indirects: 3 %
- Frais généraux: 13 %
- Bénéfice: 6 %
- TVA: 20 %

## T Équipements techniques

### TP Installations de distribution de l'eau

#### TPA Accessoires

**TPA110** U Vanne mélangeuse thermostatique.
Vanne mélangeuse thermostatique pour régulation du débit et de la température, en laiton finition chromée, modèle Presto Rada 215 T3 BC (95151) "PRESTO IBÉRICA", débit moyen de 40 l/min à 3 bar de pression, pression maximale de travail de 6 bar, avec commande de régulation du débit et commande de régulation de la température entre 30°C et 50°C, entrées et sortie filetées mâle de 1/2" de diamètre, filtres et clapets de non retour, avec installation encastrée.
Inclut: Implantation. Mise en place. Connexion et contrôle de son bon fonctionnement.
Critère pour le métré: Nombre d'unités prévues, selon documentation graphique du Projet.
Critère pour le mémoire: On mesurera le nombre d'unités réellement exécutées selon les spécifications du Projet.

| Code | U | Désignation | Quantité | Prix | Montant |
|---|---|---|---|---|---|
| mt37avp040gd | U | Vanne mélangeuse thermostatique pour régulation du débit et de la température, en laiton finition chromée, modèle Presto Rada 215 T3 BC (95151) "PRESTO IBÉRICA", débit moyen de 40 l/min à 3 bar de pression, pression maximale de travail de 6 bar, avec commande de régulation du débit et commande de régulation de la température entre 30°C et 50°C, entrées et sortie filetées mâle de 1/2" de diamètre, filtres et clapets de non retour, à encastrer. (matériau) | 1 | 9118.34 | 9118.340 |
| mt37www010 | U | Produits complémentaires pour installations de plomberie. (matériau) | 1 | 15.96 | 15.960 |
| mo008 | h | Compagnon professionnel III/CP2 plombier. (main-d'œuvre) | 0.236 | 59.53 | 14.049 |
| mo107 | h | Ouvrier professionnel II/OP plombier. (main-d'œuvre) | 0.236 | 51.22 | 12.088 |
| % | % | Frais de chantier des unités d'ouvrage | 2 % | 9160.437 | 183.209 |
|  |  | Coûts directs |  |  | 9343.646 |
