# Tableau électrique

- Propriété du fichier: CYPE INGENIEROS, S.A.
- Format: FIEBDC-3/2002
- Zone géographique: Maroc
- Devise: MAD
- Coûts indirects: 3.00 %
- Frais généraux: 13.00 %
- Bénéfice: 6.00 %
- TVA: 20.00 %

## A VRD et aménagements extérieurs

### AB Bassins et équipements de piscine

#### ABE Équipements électriques

**ABE010** U Tableau électrique.
Tableau électrique de commande et de protection pour piscine de 8x4x1,5 m (volume 48 m³), avec coffret étanche, différentiel de haute sensibilité, démarreur, relais thermique de protection de moteur, sélecteurs, programmateur manuel-automatique, pilotes de signalisation marche-arrêt et fusibles de protection, le tout câblé et monté intérieurement et unis au moteur sous le tube en acier.
Inclut: Mise en place de la boîte pour le tableau. Montage des composants.
Critère pour le métré: Nombre d'unités prévues, selon documentation graphique du Projet.
Critère pour le mémoire: On mesurera le nombre d'unités réellement exécutées selon les spécifications du Projet.

| Code | U | Désignation | Quantité | Prix | Montant |
|---|---|---|---|---|---|
| mt47pec050a | U | Tableau électrique de commande et de protection pour piscine de 8x4x1,5 m (volume 48 m³) avec les protections nécessaires pour alimenter tous les équipements électriques et connexion à la terre. (matériau) | 1.000 | 4735.22 | 4735.22 |
| mo003 | h | Compagnon professionnel III/CP2 électricien. (main-d'œuvre) | 2.224 | 59.53 | 132.39 |
| mo102 | h | Ouvrier professionnel II/OP électricien. (main-d'œuvre) | 2.224 | 51.22 | 113.91 |
| % | % | Frais de chantier des unités d'ouvrage | 2 % | 4981.52 | 99.63 |
|  |  | Coûts directs |  |  | 5081.15 |
