# Bouche de refoulement

- Propriété du fichier: CYPE INGENIEROS, S.A.
- Format: FIEBDC-3/2002
- Zone géographique: Maroc
- Devise: MAD
- Coûts indirects: 3.00 %
- Frais généraux: 13.00 %
- Bénéfice: 6.00 %
- TVA: 20.00 %

## A VRD et aménagements extérieurs

### AB Bassins et équipements de piscine

#### ABP Pièces à sceller

**ABP050** U Bouche de refoulement.
Bouche de refoulement, en acier inoxydable AISI 316L, de 35 mm de longueur, avec filet de 40 mm de diamètre.
Inclut: Montage, connexion et contrôle de son bon fonctionnement.
Critère pour le métré: Nombre d'unités prévues, selon documentation graphique du Projet.
Critère pour le mémoire: On mesurera le nombre d'unités réellement exécutées selon les spécifications du Projet.

| Code | U | Désignation | Quantité | Prix | Montant |
|---|---|---|---|---|---|
| mt47ped041a | U | Bouche de refoulement, en acier inoxydable AISI 316L, de 35 mm de longueur, avec filet de 40 mm de diamètre. (matériau) | 1.000 | 1754.82 | 1754.82 |
| mo008 | h | Compagnon professionnel III/CP2 plombier. (main-d'œuvre) | 0.309 | 59.53 | 18.39 |
| mo107 | h | Ouvrier professionnel II/OP plombier. (main-d'œuvre) | 0.154 | 51.22 | 7.89 |
| % | % | Frais de chantier des unités d'ouvrage | 2 % | 1781.10 | 35.62 |
|  |  | Coûts directs |  |  | 1816.72 |
