# Lampadaire pour éclairage de zones piétonnes

- Propriété du fichier: CYPE INGENIEROS, S.A.
- Format: FIEBDC-3/2002
- Zone géographique: Maroc
- Devise: MAD
- Coûts indirects: 3.00 %
- Frais généraux: 13.00 %
- Bénéfice: 6.00 %
- TVA: 20.00 %

## A VRD et aménagements extérieurs

### AE Éclairage extérieur

#### AEL Lampadaires

**AEL020** U Lampadaire pour éclairage de zones piétonnes.
Lampadaire avec distribution de lumière radialement asymétrique, avec luminaire rectangulaire de 445x265x125 mm, avec lampe LED de 53 W, avec corps d'aluminium injecté, aluminium et acier inoxydable, verre de sécurité, réflecteur en aluminium pur anodisé, classe de protection I, degré de protection IP66, avec une plaque d'ancrage et des boutons, avec boîte de connexion et de protection, avec fusibles, conducteur intérieur, prise de terre avec piquet et regard de branchement et dérivation de 40x40x60 cm, avec cadre et tampon en fonte. Comprend les lampes.
Critère d'évaluation économique: Le prix ne comprend ni l'excavation des fondations ni la réalisation de la fondation.
Inclut: Implantation. Fixation de la colonne. Réalisation de la prise de terre. Montage, connexion et contrôle de son bon fonctionnement.
Critère pour le métré: Nombre d'unités prévues, selon documentation graphique du Projet.
Critère pour le mémoire: On mesurera le nombre d'unités réellement exécutées selon les spécifications du Projet.

| Code | U | Désignation | Quantité | Prix | Montant |
|---|---|---|---|---|---|
| mt34www020 | U | Regard de branchement et dérivation de 40x40x60 cm, avec cadre et tampon en fonte. (matériau) | 1.000 | 1011.24 | 1011.24 |
| mt34www040 | U | Boîte de connexion et de protection, avec fusibles. (matériau) | 1.000 | 82.24 | 82.24 |
| mt34www050 | m | Conducteur isolé en cuivre pour 0,6/1 kV de 2x2,5 mm². (matériau) | 5.900 | 5.75 | 33.93 |
| mt35ttc010f | m | Conducteur de cuivre nu, de 35 mm². (matériau) | 2.000 | 100.30 | 200.60 |
| mt35tte010a | U | Électrode pour réseau de prise de terre cuivré avec 300 µm, fabriqué en acier, de 14 mm de diamètre et de 1,5 m de longueur. (matériau) | 1.000 | 218.94 | 218.94 |
| mt34beg100B | U | Lampadaire avec distribution de lumière radialement asymétrique, avec luminaire rectangulaire de 445x265x125 mm, avec lampe LED de 53 W, avec corps d'aluminium injecté, aluminium et acier inoxydable, verre de sécurité, réflecteur en aluminium pur anodisé, classe de protection I, degré de protection IP66, avec une plaque d'ancrage et des boutons. (matériau) | 1.000 | 34045.05 | 34045.05 |
| mt34beg101e | U | Mât cylindrique pour luminaire, de 6000 mm de hauteur, d'aluminium laqué avec rail de montage. (matériau) | 1.000 | 20046.21 | 20046.21 |
| mq04cag010c | h | Camion grue jusqu'à 12 t de charge maximale. (matériel) | 1.159 | 572.41 | 663.42 |
| mo003 | h | Compagnon professionnel III/CP2 électricien. (main-d'œuvre) | 0.597 | 59.53 | 35.54 |
| mo102 | h | Ouvrier professionnel II/OP électricien. (main-d'œuvre) | 0.597 | 51.22 | 30.58 |
| % | % | Frais de chantier des unités d'ouvrage | 2 % | 56367.75 | 1127.36 |
|  |  | Coûts directs |  |  | 57495.11 |
