# Peinture plastique sur le parement vertical des pistes sportives

- Propriété du fichier: CYPE INGENIEROS, S.A.
- Format: FIEBDC-3/2002
- Zone géographique: Maroc
- Devise: MAD
- Coûts indirects: 3.00 %
- Frais généraux: 13.00 %
- Bénéfice: 6.00 %
- TVA: 20.00 %

## A VRD et aménagements extérieurs

### AF Pistes sportives

#### AFP Peintures

**AFP010** m² Peinture plastique sur le parement vertical des pistes sportives.
Application manuelle de deux couches de peinture plastique, antidérapante, couleur bleue, finition satinée, texture lisse, la première couche diluée avec 20% d'eau et la suivante diluée avec 5% d'eau ou non diluée, (rendement: 0,1 l/m² chaque couche); sur le parement vertical de mortier, pour terrain de padel.
Critère d'évaluation économique: Le prix comprend la protection des éléments du contour qui pourraient être affectés pendant les travaux.
Inclut: Préparation et nettoyage préalable du support. Préparation du mélange. Application d'une couche de fond et une couche de finition.
Critère pour le métré: Surface mesurée selon documentation graphique du Projet.
Critère pour le mémoire: On mesurera la surface réellement exécutée selon les spécifications du Projet.

| Code | U | Désignation | Quantité | Prix | Montant |
|---|---|---|---|---|---|
| mt27pdp010l | kg | Peinture plastique, à base de résines acryliques pures émulsionnée dans l'eau, couleur bleue, finition satinée, texture lisse, résistante aux intempéries, imperméable à l'eau de pluie et perméable à la vapeur d'eau et antidérapante; à appliquer à la brosse, au rouleau ou au pistolet. (matériau) | 0.200 | 68.49 | 13.70 |
| mo038 | h | Compagnon professionnel III/CP2 peintre. (main-d'œuvre) | 0.122 | 57.66 | 7.03 |
| mo076 | h | Ouvrier professionnel II/OP peintre. (main-d'œuvre) | 0.122 | 51.29 | 6.26 |
| % | % | Frais de chantier des unités d'ouvrage | 2 % | 26.99 | 0.54 |
|  |  | Coûts directs |  |  | 27.53 |
