# Clôture de pièces préfabriquées type brise-vent, sur un mur

- Propriété du fichier: CYPE INGENIEROS, S.A.
- Format: FIEBDC-3/2002
- Zone géographique: Maroc
- Devise: MAD
- Coûts indirects: 3.00 %
- Frais généraux: 13.00 %
- Bénéfice: 6.00 %
- TVA: 20.00 %

## A VRD et aménagements extérieurs

### AL Clôtures et divisions

#### ALM Murs

**ALM040** m Clôture de pièces préfabriquées type brise-vent, sur un mur.
Clôture constituée de 6 pièces préfabriquées type brise-vent en béton de couleur blanche, de section rectangulaire, de 6x17x60 cm, en position verticale, posées avec du mortier de ciment et de chaux, confectionné sur chantier, dosage 1:1:7, sur un mur en maçonnerie ou en béton; avec, pièces couvre-murs préfabriquées de 20x7x100 cm et bases préfabriquées de 14x2,5x100 cm.
Inclut: Nettoyage et préparation du bord de l'appui. Présentation et montage à sec des pièces. Mise en place des pièces. Jointoiement et profilage des joints avec du mortier de ciment.
Critère pour le métré: Longueur mesurée selon documentation graphique du Projet.
Critère pour le mémoire: On mesurera la longueur réellement exécutée selon les spécifications du Projet.

| Code | U | Désignation | Quantité | Prix | Montant |
|---|---|---|---|---|---|
| mt08aaa010a | m³ | Eau. (matériau) | 0.013 | 17.79 | 0.23 |
| mt01arg005a | t | Sable de carrière, pour mortier confectionné sur le chantier. (matériau) | 0.098 | 190.71 | 18.69 |
| mt08cem041a | kg | Ciment blanc en sacs. (matériau) | 16.250 | 1.84 | 29.90 |
| mt08cal011a | kg | Chaux aérienne hydratée, type CL 90-S, selon NF EN 459-1, en sacs. (matériau) | 16.250 | 5.18 | 84.18 |
| mt20cvh010a | U | Pièce préfabriquée type brise-vent en béton de couleur blanche, de section rectangulaire, de 6x17x60 cm, pour clôture. (matériau) | 6.000 | 180.76 | 1084.56 |
| mt20cvh030a | m | Base préfabriquée en béton de couleur blanche, de 14x2,5x100 cm pour l'appui de la pièce couvre-murs. (matériau) | 1.000 | 79.40 | 79.40 |
| mt20cvh040a | m | Pièce couvre-murs préfabriquée en béton de couleur blanche, de 20x7x100 cm. (matériau) | 1.000 | 186.38 | 186.38 |
| mq06hor010 | h | Bétonnière électrique avec une capacité de gâchage de 160 l. (matériel) | 0.068 | 30.11 | 2.05 |
| op00amo010 |  | Rectifieuse ou scie radiale. | 1.000 | 0.00 | 0.00 |
| mo041 | h | Compagnon professionnel III/CP2 VRD espaces publics. (main-d'œuvre) | 0.609 | 57.66 | 35.11 |
| mo087 | h | Ouvrier professionnel II/OP VRD espaces publics. (main-d'œuvre) | 1.302 | 51.29 | 66.78 |
| % | % | Frais de chantier des unités d'ouvrage | 2 % | 1587.28 | 31.75 |
|  |  | Coûts directs |  |  | 1619.03 |
