# Imperméabilisation d'un réservoir d'eau avec un revêtement synthétique

- Propriété du fichier: CYPE INGENIEROS, S.A.
- Format: FIEBDC-3/2002
- Zone géographique: Maroc
- Devise: MAD
- Coûts indirects: 3.00 %
- Frais généraux: 13.00 %
- Bénéfice: 6.00 %
- TVA: 20.00 %

## A VRD et aménagements extérieurs

### AN Étanchéité

#### ANR Réservoirs, bassins et piscines

**ANR050** m² Imperméabilisation d'un réservoir d'eau avec un revêtement synthétique.
Imperméabilisation de réservoir d'eau constitué d'un mur de surface lisse en béton, éléments préfabriqués en béton ou enduits de mortier riche en ciment, avec deux couches de revêtement élastique bicomposant, à base de polyuréthane sans dissolvants, avec certificat de potabilité, avec un rendement de 0,4 kg/m², diluées avec 13% de diluante, à base de xylène; application préalable d'une couche d'impression bicomposant, à base de polyuréthane, et scellement de l'imperméabilisation avec vernis élastique bicomposant, couleur RAL 7035, à base de polyuréthane aliphatique et dissolvants, avec résistance aux rayons UV.
Inclut: Nettoyage et préparation de la surface. Application de la couche d'apprêt. Application de l'imperméabilisant. Application de la couche de scellement.
Critère pour le métré: Surface mesurée selon documentation graphique du Projet.
Critère pour le mémoire: On mesurera la surface réellement exécutée selon les spécifications du Projet.

| Code | U | Désignation | Quantité | Prix | Montant |
|---|---|---|---|---|---|
| mt15igp071b | kg | Impression bicomposant, à base de polyuréthane. (matériau) | 0.500 | 214.17 | 107.09 |
| mt15igp070b | kg | Revêtement élastique bicomposant, à base de polyuréthane sans dissolvants, avec certificat de potabilité. (matériau) | 0.400 | 265.38 | 106.15 |
| mt15igp002a | l | Diluante, à base de xylène. (matériau) | 0.052 | 61.41 | 3.19 |
| mt15igp034f | kg | Vernis élastique bicomposant, couleur RAL 7035, à base de polyuréthane aliphatique et dissolvants, avec résistance aux rayons UV. (matériau) | 0.200 | 281.10 | 56.22 |
| mo032 | h | Compagnon professionnel III/CP2 poseur de produits imperméabilisants. (main-d'œuvre) | 0.465 | 62.19 | 28.92 |
| mo070 | h | Ouvrier professionnel II/OP poseur de produits imperméabilisants. (main-d'œuvre) | 0.465 | 55.31 | 25.72 |
| % | % | Frais de chantier des unités d'ouvrage | 2 % | 327.29 | 6.55 |
|  |  | Coûts directs |  |  | 333.84 |
