# Revêtement de sol continu en béton traité superficiellement avec un durcisseur ou un colorant, pour extérieurs

- Propriété du fichier: CYPE INGENIEROS, S.A.
- Format: FIEBDC-3/2002
- Zone géographique: Maroc
- Devise: MAD
- Coûts indirects: 3.00 %
- Frais généraux: 13.00 %
- Bénéfice: 6.00 %
- TVA: 20.00 %

## A VRD et aménagements extérieurs

### AS Revêtement de sols extérieurs

#### ASE Revêtements continus

**ASE020** m² Revêtement de sol continu en béton traité superficiellement avec un durcisseur ou un colorant, pour extérieurs.
Revêtement de sol continu extérieur en béton avec ajout de fibres, avec des joints, de 10 cm d'épaisseur, réalisé avec béton non armé confectionné sur le chantier BCN: CPJ-CEM II/A 32,5 - P - B 16 - 15/25 - E: 1 - NA - P 18-305, coulage avec des moyens manuels avec un contenu de fibres sans fonction structurale, fibres de verre résistant aux alcalins (AR) de 2 kg/m³, extension et vibrage manuel via règle vibrante; traité superficiellement avec une couche de roulage de mortier décoratif de roulement pour revêtement de sol en béton, couleur blanche, composé de ciment, granulats de silice, additifs organiques et pigments, avec un rendement approché de 3 kg/m², saupoudrée manuellement sur le béton encore frais et postérieur finition à la lisseuse mécanique sur toute la surface jusqu'à obtenir que le mortier soit totalement intégré dans le béton.
Critère d'évaluation économique: Le prix ne comprend ni la base du dallage ni l'exécution et le scellement des joints.
Inclut: Préparation et nettoyage de la surface support. Implantation des joints de construction, de dilatation et de retrait. Mise en place des coffrages. Application des niveaux à l'aide de guides en béton ou de règles. Arrosage de la surface de base. Connexion et ancrage des réseaux d'installations prévues. Préparation du béton. Coulage, extension et vibrage du béton. Séchage du béton. Application manuelle du mortier, en s'assurant que le béton frais est totalement couvert. Retrait des coffrages. Finition à la lisseuse mécanique sur la surface.
Critère pour le métré: Surface mesurée en projection horizontale, selon documentation graphique du Projet.
Critère pour le mémoire: On mesurera, en projection horizontale, la surface réellement exécutée selon les spécifications du Projet.

| Code | U | Désignation | Quantité | Prix | Montant |
|---|---|---|---|---|---|
| mt08aaa010a | m³ | Eau. (matériau) | 0.019 | 17.79 | 0.34 |
| mt01arg000a | m³ | Sable criblé. (matériau) | 0.045 | 266.78 | 12.01 |
| mt01arg001ar | m³ | Gros granulats homogénéisés, de taille maximale 15/25 mm. (matériau) | 0.085 | 284.89 | 24.22 |
| mt08cem000a | kg | Ciment gris en sacs. (matériau) | 36.488 | 1.29 | 47.07 |
| mt09wnc011ba | kg | Mortier décoratif de roulement pour revêtement de sol en béton, couleur blanche, composé de ciment, granulats de silice, additifs organiques et pigments. (matériau) | 3.000 | 5.39 | 16.17 |
| mq06vib020 | h | Règle vibrante de 3 m. (matériel) | 0.019 | 45.66 | 0.87 |
| mq06fra010 | h | Lisseuse mécanique à béton. (matériel) | 0.638 | 49.57 | 31.63 |
| mo041 | h | Compagnon professionnel III/CP2 VRD espaces publics. (main-d'œuvre) | 0.410 | 57.66 | 23.64 |
| mo087 | h | Ouvrier professionnel II/OP VRD espaces publics. (main-d'œuvre) | 0.530 | 51.29 | 27.18 |
| % | % | Frais de chantier des unités d'ouvrage | 2 % | 183.13 | 3.66 |
|  |  | Coûts directs |  |  | 186.79 |
