# Colonne de terrain consolidé avec injections de coulis de ciment sous pression, système Jet Grouting

- Propriété du fichier: CYPE INGENIEROS, S.A.
- Format: FIEBDC-3/2002
- Zone géographique: Maroc
- Devise: MAD
- Coûts indirects: 3.00 %
- Frais généraux: 13.00 %
- Bénéfice: 6.00 %
- TVA: 20.00 %

## A VRD et aménagements extérieurs

### AT Terrassement

#### ATC Consolidation du terrain

**ATC110** m Colonne de terrain consolidé avec injections de coulis de ciment sous pression, système Jet Grouting.
Colonne de terrain consolidé avec injections de coulis de ciment sous pression, 615 kg/m de consommation moyenne de ciment, réalisées avec le système Jet Grouting avec un fluide (jet simple de coulis de ciment), via la perforation verticale du terrain, avec tubage récupérable et injection induite à haute pression du coulis de ciment.
Inclut: Implantation des forages. Perforation. Préparation du coulis. Injection à pression du coulis de ciment. Récupération des matériaux excédants et chargement manuel dans la benne.
Critère pour le métré: Longueur mesurée selon documentation graphique du Projet.
Critère pour le mémoire: On mesurera la longueur réellement exécutée selon les spécifications du Projet.

| Code | U | Désignation | Quantité | Prix | Montant |
|---|---|---|---|---|---|
| mt08aaa010a | m³ | Eau. (matériau) | 0.769 | 17.85 | 13.73 |
| mt08cet020a | t | Ciment CEM II / A-P 32,5 N, en vrac, selon NF EN 197-1. (matériau) | 0.615 | 1103.73 | 678.79 |
| mq03mpi060 | h | Équipement complet pour réalisation des injections via le système Jet Grouting. (matériel) | 0.417 | 1216.00 | 507.07 |
| mq03mpi070 | h | Pompe à haute pression pour réalisation des injections via le système Jet Grouting. (matériel) | 0.603 | 631.14 | 380.58 |
| mo020 | h | Compagnon professionnel III/CP2 construction. (main-d'œuvre) | 0.517 | 62.19 | 32.15 |
| mo113 | h | Ouvrier d'exécution I/OE1 construction. (main-d'œuvre) | 0.310 | 52.11 | 16.15 |
| mo112 | h | Ouvrier d'exécution I/OE2 construction. (main-d'œuvre) | 3.738 | 53.81 | 201.14 |
| % | % | Frais de chantier des unités d'ouvrage | 2 % | 1829.61 | 36.59 |
|  |  | Coûts directs |  |  | 1866.20 |
