# Bordure métallique en acier corten

- Propriété du fichier: CYPE INGENIEROS, S.A.
- Format: FIEBDC-3/2002
- Zone géographique: Maroc
- Devise: MAD
- Coûts indirects: 3.00 %
- Frais généraux: 13.00 %
- Bénéfice: 6.00 %
- TVA: 20.00 %

## A VRD et aménagements extérieurs

### AV Espaces verts et mobilier urbain

#### AVB Bordures et rigoles

**AVB020** m Bordure métallique en acier corten.
Réalisation d'une bordure et d'une limite de revêtement par fixation dans le terrain de pièces souples de tôle pliée en acier corten, de 200 mm de hauteur, 1,5 mm d'épaisseur et 3 m de longueur, avec l'extrémité supérieure arrondie avec une largeur de 14 mm, disposées linéairement en se superposant, unies entre elles avec vis passantes ou autoformeuses en acier inoxydable, introduites dans le terrain. Comprend l'implantation, l'excavation manuelle du terrain, les découpes, vis passantes ou autoformeuses en acier inoxydable, la résolution des assemblages entre pièces, la résolution des coins, le remblayage et le compactage du terrain contigu au bord déjà placé, nettoyage et l'élimination du matériau excédant.
Inclut: Préparation du terrain. Excavation de la tranchée. Introduction des pièces de bord dans la tranchée. Union entre pièces de bord. Résolution des coins. Remplissage de la tranchée et compactage du terrain. Nettoyage et suppression du matériau excédant.
Critère pour le métré: Longueur mesurée selon documentation graphique du Projet.
Critère pour le mémoire: On mesurera la longueur réellement exécutée selon les spécifications du Projet.

| Code | U | Désignation | Quantité | Prix | Montant |
|---|---|---|---|---|---|
| mt18bmp020e | m | Bordure métallique en pièces souples de tôle pliée en acier corten, de 200 mm de hauteur, 1,5 mm d'épaisseur et 3 m de longueur, avec l'extrémité supérieure arrondie avec une largeur de 14 mm, disposées linéairement en se superposant, unies entre elles avec vis passantes ou autoformeuses en acier inoxydable, à introduire dans le terrain, comprend vis passantes ou autoformeuses en acier inoxydable et les coins. (matériau) | 1.050 | 114.38 | 120.10 |
| mo041 | h | Compagnon professionnel III/CP2 VRD espaces publics. (main-d'œuvre) | 0.378 | 62.19 | 23.51 |
| % | % | Frais de chantier des unités d'ouvrage | 2 % | 143.61 | 2.87 |
|  |  | Coûts directs |  |  | 146.48 |
