# Débroussaillage du terrain

- Propriété du fichier: CYPE INGENIEROS, S.A.
- Format: FIEBDC-3/2002
- Zone géographique: Maroc
- Devise: MAD
- Coûts indirects: 3.00 %
- Frais généraux: 13.00 %
- Bénéfice: 6.00 %
- TVA: 20.00 %

## A VRD et aménagements extérieurs

### AV Espaces verts et mobilier urbain

#### AVP Préparation du terrain

**AVP010** m² Débroussaillage du terrain.
Débroussaillage du terrain, avec des moyens manuels, via débroussailleuse équipée d'un disque à dents de scie.
Inclut: Préparation de la surface de travail. Débroussaillage du terrain. Découpage et empilement des matériaux de débroussaillage.
Critère pour le métré: Surface mesurée en projection horizontale, selon documentation graphique du Projet.
Critère pour le mémoire: On mesurera, en projection horizontale, la surface réellement exécutée selon les spécifications du Projet.

| Code | U | Désignation | Quantité | Prix | Montant |
|---|---|---|---|---|---|
| mq09bro010 | h | Débroussailleuse équipée d'un disque à dents de scie ou d'un fil de coupe, de 0,42 kW de puissance. (matériel) | 0.012 | 39.11 | 0.47 |
| mo040 | h | Compagnon professionnel III/CP2 jardinier. (main-d'œuvre) | 0.001 | 57.66 | 0.06 |
| mo115 | h | Ouvrier jardinier. (main-d'œuvre) | 0.012 | 48.31 | 0.58 |
| % | % | Frais de chantier des unités d'ouvrage | 2 % | 1.11 | 0.02 |
|  |  | Coûts directs |  |  | 1.13 |
