# Haie

- Propriété du fichier: CYPE INGENIEROS, S.A.
- Format: FIEBDC-3/2002
- Zone géographique: Maroc
- Devise: MAD
- Coûts indirects: 3.00 %
- Frais généraux: 13.00 %
- Bénéfice: 6.00 %
- TVA: 20.00 %

## A VRD et aménagements extérieurs

### AV Espaces verts et mobilier urbain

#### AVS Séparations végétales

**AVS010** m Haie.
Haie de Troène du Japon (Ligustrum japonicum) de 0,3-0,5 m de hauteur (4 U/m).
Inclut: Ouverture d'une tranchée avec les moyens indiqués. Compostage du terrain. Plantation. Premier arrosage.
Critère pour le métré: Longueur mesurée selon documentation graphique du Projet.
Critère pour le mémoire: On mesurera la longueur réellement exécutée selon les spécifications du Projet.

| Code | U | Désignation | Quantité | Prix | Montant |
|---|---|---|---|---|---|
| mt48ecr010a | U | Troène du Japon (Ligustrum japonicum) de 0,3-0,5 m de hauteur; fourniture en container. (matériau) | 4.000 | 15.34 | 61.36 |
| mt48tie020 | kg | Engrais minéral complexe NPK 15-15-15. (matériau) | 1.500 | 7.67 | 11.51 |
| mt08aaa010a | m³ | Eau. (matériau) | 0.020 | 17.85 | 0.36 |
| mq01pan070b | h | Mini pelle chargeuse sur pneus, de 52 kW/1 m³ kW. (matériel) | 0.116 | 321.61 | 37.31 |
| op00coo010 |  | Taille-haies. | 1.000 | 0.00 | 0.00 |
| mo040 | h | Compagnon professionnel III/CP2 jardinier. (main-d'œuvre) | 0.097 | 57.66 | 5.59 |
| mo115 | h | Ouvrier jardinier. (main-d'œuvre) | 0.304 | 48.31 | 14.69 |
| % | % | Frais de chantier des unités d'ouvrage | 2 % | 130.82 | 2.62 |
|  |  | Coûts directs |  |  | 133.44 |
