# Préparation d'une surface métallique à repeindre

- Propriété du fichier: CYPE INGENIEROS, S.A.
- Format: FIEBDC-3/2002
- Zone géographique: Maroc
- Devise: MAD
- Coûts indirects: 3.00 %
- Frais généraux: 13.00 %
- Bénéfice: 6.00 %
- TVA: 20.00 %

## E Enveloppe et finition extérieure

### EA Nettoyage, préparation et réparation

#### EAP Préparation

**EAP020** m² Préparation d'une surface métallique à repeindre.
Préparation de surface métallique, avec des couches de peinture en bon état, via nettoyage de la surface avec de l'alcool, en imprégnant la peinture existante, et en la supprimant avec une peinture ou du papier de verre une fois ramollie, pour le repeindre ensuite.
Inclut: Suppression de la peinture existante. Nettoyage de la surface.
Critère pour le métré: Surface mesurée selon documentation graphique du Projet.
Critère pour le mémoire: On mesurera la surface réellement exécutée selon les spécifications du Projet.

| Code | U | Désignation | Quantité | Prix | Montant |
|---|---|---|---|---|---|
| mt08lim100 | l | Alcool méthylique, pour nettoyage et décapage superficiel des peintures. (matériau) | 0.150 | 14.94 | 2.24 |
| op00dec010 |  | Décapeur. | 1.000 | 0.00 | 0.00 |
| mo038 | h | Compagnon professionnel III/CP2 peintre. (main-d'œuvre) | 0.607 | 57.66 | 35.00 |
| % | % | Frais de chantier des unités d'ouvrage | 2 % | 37.24 | 0.74 |
|  |  | Coûts directs |  |  | 37.98 |
