# Suppression d'un enduit monocouche de parement extérieur

- Propriété du fichier: CYPE INGENIEROS, S.A.
- Format: FIEBDC-3/2002
- Zone géographique: Maroc
- Devise: MAD
- Coûts indirects: 3.00 %
- Frais généraux: 13.00 %
- Bénéfice: 6.00 %
- TVA: 20.00 %

## E Enveloppe et finition extérieure

### ED Enduits de mortier industriel

#### EDD Démolition

**EDD010** m² Suppression d'un enduit monocouche de parement extérieur.
Suppression d'un enduit monocouche appliqué sur un parement vertical extérieur de jusqu'à 3 m de hauteur, avec moyens manuels, sans détériorer la surface support, qui restera à découvert et prête à recevoir un futur revêtement, et chargement manuel dans le camion ou la benne.
Inclut: Suppression du revêtement. Retrait et stockage des décombres. Nettoyage des restes d'ouvrage. Chargement des décombres dans le camion ou la benne.
Critère pour le métré: Surface mesurée selon documentation graphique du Projet.
Critère pour le mémoire: On mesurera la surface réellement démolie selon les spécifications du Projet.

| Code | U | Désignation | Quantité | Prix | Montant |
|---|---|---|---|---|---|
| mo113 | h | Ouvrier d'exécution I/OE1 construction. (main-d'œuvre) | 0.856 | 48.31 | 41.35 |
| % | % | Frais de chantier des unités d'ouvrage | 2 % | 41.35 | 0.83 |
|  |  | Coûts directs |  |  | 42.18 |
