# Imperméabilisation de corniche ou d'avant-toit avec des membranes bitumineuses

- Propriété du fichier: CYPE INGENIEROS, S.A.
- Format: FIEBDC-3/2002
- Zone géographique: Maroc
- Devise: MAD
- Coûts indirects: 3.00 %
- Frais généraux: 13.00 %
- Bénéfice: 6.00 %
- TVA: 20.00 %

## E Enveloppe et finition extérieure

### EE Étanchéité: imperméabilisations

#### EEA Façades

**EEA020** m² Imperméabilisation de corniche ou d'avant-toit avec des membranes bitumineuses.
Imperméabilisation de corniche ou d'avant-toit avec membrane en bitume modifié par plastomère APP, LBM(APP)-50/G-FP, avec une armature de feutre de polyester renforcé et stabilisé de 150 g/m², avec une autoprotection minérale de couleur verte, type monocouche, totalement adhérée au support avec chalumeau, impression préalable avec émulsion bitumineuse anionique avec charges. Comprend le profilé en tôle d'acier galvanisé, la bande de renfort et la bande de terminaison pour la résolution des rencontres rencontres avec les parements verticaux et le mastic de polyuréthane pour le scellement de l'espace entre le profilé métallique et le parement.
Inclut: Nettoyage et préparation de la surface. Impression de la surface à imperméabiliser. Mise en place de la bande de renfort. Mise en place de l'imperméabilisation. Mise en place de la bande de finalisation. Mise en place des profilés métalliques. Application du cordon de scellement entre le profilé et le parement vertical.
Critère pour le métré: Surface mesurée en projection horizontale, selon documentation graphique du Projet, à partir des faces intérieures des parapets ou des acrotères qui la délimitent.
Critère pour le mémoire: On mesurera, en projection horizontale, la surface réellement exécutée selon les spécifications du Projet, à partir des faces intérieures des parapets ou des acrotères qui la délimitent.

| Code | U | Désignation | Quantité | Prix | Montant |
|---|---|---|---|---|---|
| mt14iea020c | kg | Émulsion bitumineuse anionique avec charges. (matériau) | 0.500 | 45.13 | 22.57 |
| mt14lba010c | m² | Membrane en bitume modifié par élastomère SBS, LBM(SBS)-30-FP, de 2,5 mm d'épaisseur, masse nominale 3 kg/m², avec une armature de feutre de polyester non tissé de 160 g/m², de surface non protégée. Selon NF EN 13707. (matériau) | 0.347 | 75.79 | 26.30 |
| mt14lga040o | m² | Membrane en bitume modifié par plastomère APP, LBM(APP)-50/G-FP, de 3,5 mm d'épaisseur, masse nominale 5 kg/m², avec une armature de feutre de polyester renforcé et stabilisé de 150 g/m², avec une autoprotection minérale de couleur verte. Selon NF EN 13707. (matériau) | 1.350 | 78.58 | 106.08 |
| mt15acc020c | m | Tôle en acier galvanisé, épaisseur 0,8 mm, développement 300 mm, et 2 plis. (matériau) | 2.000 | 27.87 | 55.74 |
| mt15sja020a | U | Cartouche de mastic de polyuréthane, de 310 cm³. (matériau) | 0.170 | 95.97 | 16.31 |
| op00sop010 |  | Chalumeau pour soudure de membranes bitumineuses. | 1.000 | 0.00 | 0.00 |
| op00tal010 |  | Perceuse. | 1.000 | 0.00 | 0.00 |
| op00ato010 |  | Tournevis. | 1.000 | 0.00 | 0.00 |
| mo029 | h | Compagnon professionnel III/CP2 poseur de membranes d'étanchéité. (main-d'œuvre) | 0.123 | 57.66 | 7.09 |
| mo067 | h | Ouvrier professionnel II/OP poseur de membranes d'étanchéité. (main-d'œuvre) | 0.123 | 51.29 | 6.31 |
| % | % | Frais de chantier des unités d'ouvrage | 2 % | 240.40 | 4.81 |
|  |  | Coûts directs |  |  | 245.21 |
