# Scellement d'un joint de dilatation avec un mastic bitumineux prémoulé

- Propriété du fichier: CYPE INGENIEROS, S.A.
- Format: FIEBDC-3/2002
- Zone géographique: Maroc
- Devise: MAD
- Coûts indirects: 3.00 %
- Frais généraux: 13.00 %
- Bénéfice: 6.00 %
- TVA: 20.00 %

## E Enveloppe et finition extérieure

### EE Étanchéité: imperméabilisations

#### EEJ Joints

**EEJ010** m Scellement d'un joint de dilatation avec un mastic bitumineux prémoulé.
Scellement d'un joint de dilatation de 15 mm de largeur, dans un parement vertical extérieur, avec cordon de remplissage pour joint de dilatation, de mastic avec une base bitumineuse type BH-II, sur fond de joints pour scellement dans des cordons en polyéthylène expansé, de 20 mm de diamètre; finition par lissage du matériau avec une spatule.
Inclut: Nettoyage du support. Protection de la surface contiguë à la jonction. Remplissage du fond du joint. Application du mastic. Lissage final avec spatule.
Critère pour le métré: Longueur mesurée selon documentation graphique du Projet.
Critère pour le mémoire: On mesurera la longueur réellement exécutée selon les spécifications du Projet.

| Code | U | Désignation | Quantité | Prix | Montant |
|---|---|---|---|---|---|
| mt15sja030bb | m | Fond de joints pour scellement dans des cordons en polyéthylène expansé, de 20 mm de diamètre, pour limiter la profondeur du joint de dilatation. (matériau) | 1.000 | 3.35 | 3.35 |
| mt15sja010a | m | Cordon de remplissage pour joint de dilatation, de mastic avec une base bitumineuse type BH-II, de 15 mm de diamètre. (matériau) | 1.050 | 28.35 | 29.77 |
| mo112 | h | Ouvrier d'exécution I/OE2 construction. (main-d'œuvre) | 0.479 | 49.88 | 23.89 |
| % | % | Frais de chantier des unités d'ouvrage | 2 % | 57.01 | 1.14 |
|  |  | Coûts directs |  |  | 58.15 |
