# Pilastre

- Propriété du fichier: CYPE INGENIEROS, S.A.
- Format: FIEBDC-3/2002
- Zone géographique: Maroc
- Devise: MAD
- Coûts indirects: 3.00 %
- Frais généraux: 13.00 %
- Bénéfice: 6.00 %
- TVA: 20.00 %

## E Enveloppe et finition extérieure

### EG Garde-corps

#### EGB Balustrades

**EGB020** U Pilastre.
Pilier préfabriqué en béton pour balustrade de section carrée de 25x25x100 cm, mis en place en façade avec du mortier de ciment et de chaux, confectionné sur chantier, dosage 1:1:7. Comprend l'arrêt en forme d'obélisque de 30x30x42 cm, l'implantation, le nivellement, le jointoiement et le nettoyage.
Inclut: Nettoyage et préparation du bord de l'appui. Implantation, présentation et montage à sec des pièces. Mise en place des pièces d'arrêt. Jointoiement et profilage des joints avec du mortier de ciment.
Critère pour le métré: Nombre d'unités prévues, selon documentation graphique du Projet.
Critère pour le mémoire: On mesurera le nombre d'unités réellement exécutées selon les spécifications du Projet.

| Code | U | Désignation | Quantité | Prix | Montant |
|---|---|---|---|---|---|
| mt20bhp040d | U | Poteau carré préfabriqué en béton blanc pour balustrade, 25x25x100 cm, base comprise. (matériau) | 1.000 | 337.79 | 337.79 |
| mt20bhp060p | U | Arrêt obélisque préfabriqué en béton blanc pour pilier de balustrade, 30x30x42 cm. (matériau) | 1.000 | 99.60 | 99.60 |
| mt08aaa010a | m³ | Eau. (matériau) | 0.006 | 17.79 | 0.11 |
| mt01arg005a | t | Sable de carrière, pour mortier confectionné sur le chantier. (matériau) | 0.002 | 190.71 | 0.38 |
| mt08cem041a | kg | Ciment blanc en sacs. (matériau) | 0.250 | 1.84 | 0.46 |
| mt08cal011a | kg | Chaux aérienne hydratée, type CL 90-S, selon NF EN 459-1, en sacs. (matériau) | 0.250 | 5.18 | 1.30 |
| mq06hor010 | h | Bétonnière électrique avec une capacité de gâchage de 160 l. (matériel) | 0.006 | 30.11 | 0.18 |
| op00amo010 |  | Rectifieuse ou scie radiale. | 1.000 | 0.00 | 0.00 |
| mo020 | h | Compagnon professionnel III/CP2 construction. (main-d'œuvre) | 0.254 | 57.66 | 14.65 |
| mo113 | h | Ouvrier d'exécution I/OE1 construction. (main-d'œuvre) | 0.264 | 48.31 | 12.75 |
| % | % | Frais de chantier des unités d'ouvrage | 2 % | 467.22 | 9.34 |
|  |  | Coûts directs |  |  | 476.56 |
