# Pilastre

- Propriété du fichier: CYPE INGENIEROS, S.A.
- Format: FIEBDC-3/2002
- Zone géographique: Maroc
- Devise: MAD
- Coûts indirects: 3.00 %
- Frais généraux: 13.00 %
- Bénéfice: 6.00 %
- TVA: 20.00 %

## E Enveloppe et finition extérieure

### EG Garde-corps

#### EGB Balustrades

**EGB020** U Pilastre.
Pilier de pierre grossière finition rustique pour balustrade de section carrée de 25x25x90 cm, mis en place en façade avec du mortier de ciment et de chaux, confectionné sur chantier, dosage 1:1:7. Comprend l'arrêt plan de 30x30x10 cm, l'implantation, le nivellement, le jointoiement et le nettoyage.
Inclut: Nettoyage et préparation du bord de l'appui. Implantation, présentation et montage à sec des pièces. Mise en place des pièces d'arrêt. Jointoiement et profilage des joints avec du mortier de ciment.
Critère pour le métré: Nombre d'unités prévues, selon documentation graphique du Projet.
Critère pour le mémoire: On mesurera le nombre d'unités réellement exécutées selon les spécifications du Projet.

| Code | U | Désignation | Quantité | Prix | Montant |
|---|---|---|---|---|---|
| mt20bhp045g | U | Poteau carré en pierre tuffeau finition rustique pour balustrade, 25x25x90 cm, base comprise. (matériau) | 1.000 | 425.79 | 425.79 |
| mt20bhp065fb | U | Arrêt plat en pierre tuffeau finition rustique pour pilier de balustrade, 30x30x10 cm. (matériau) | 1.000 | 102.89 | 102.89 |
| mt08aaa010a | m³ | Eau. (matériau) | 0.006 | 17.79 | 0.11 |
| mt01arg005a | t | Sable de carrière, pour mortier confectionné sur le chantier. (matériau) | 0.002 | 190.71 | 0.38 |
| mt08cem041a | kg | Ciment blanc en sacs. (matériau) | 0.250 | 1.84 | 0.46 |
| mt08cal011a | kg | Chaux aérienne hydratée, type CL 90-S, selon NF EN 459-1, en sacs. (matériau) | 0.250 | 5.18 | 1.30 |
| mq06hor010 | h | Bétonnière électrique avec une capacité de gâchage de 160 l. (matériel) | 0.006 | 30.11 | 0.18 |
| op00amo010 |  | Rectifieuse ou scie radiale. | 1.000 | 0.00 | 0.00 |
| mo020 | h | Compagnon professionnel III/CP2 construction. (main-d'œuvre) | 0.254 | 57.66 | 14.65 |
| mo113 | h | Ouvrier d'exécution I/OE1 construction. (main-d'œuvre) | 0.264 | 48.31 | 12.75 |
| % | % | Frais de chantier des unités d'ouvrage | 2 % | 558.51 | 11.17 |
|  |  | Coûts directs |  |  | 569.68 |
