# Isolation thermique par l'extérieur des murs en contact avec le terrain, avec du polystyrène expansé

- Propriété du fichier: CYPE INGENIEROS, S.A.
- Format: FIEBDC-3/2002
- Zone géographique: Maroc
- Devise: MAD
- Coûts indirects: 3.00 %
- Frais généraux: 13.00 %
- Bénéfice: 6.00 %
- TVA: 20.00 %

## E Enveloppe et finition extérieure

### EI Isolations extérieures

#### EIM Murs en contact avec le terrain

**EIM030** m² Isolation thermique par l'extérieur des murs en contact avec le terrain, avec du polystyrène expansé.
Isolation thermique par l'extérieur des murs en contact avec le terrain, constituée de panneau rigide en polystyrène expansé, à surface lisse et usinage latéral à feuillures mi-bois, de 130 mm d'épaisseur, résistance thermique 3,95 m²K/W, conductivité thermique 0,033 W/(mK), placée bord à bord et fixée avec un mortier-colle sur l'arrière du mur, prête à recevoir le remplissage avec matériau de drainage. Comprend le profilé en tôle courbe, pour arrêt et protection des bords des panneaux d'isolation thermique.
Inclut: Nettoyage et préparation de la surface support. Implantation et découpe de l'isolant. Mise en place de l'isolant. Fixation de l'isolant. Mise en place du profil d'arrêt.
Critère pour le métré: Surface mesurée selon documentation graphique du Projet.
Critère pour le mémoire: On mesurera la surface réellement exécutée selon les spécifications du Projet.

| Code | U | Désignation | Quantité | Prix | Montant |
|---|---|---|---|---|---|
| mt16pel050ccrb | m² | Panneau rigide en polystyrène expansé, selon NF EN 13163, à surface lisse et usinage latéral à feuillures mi-bois, de 130 mm d'épaisseur, conductivité thermique 0,033 W/(mK), Euroclasse E de réaction au feu selon NF EN 13501-1, avec code de désignation EPS-EN 13163-L3-W3-T2-S5-P10-CS(10)150-BS250. (matériau) | 1.100 | 448.51 | 493.36 |
| mt16aaa040b | kg | Mortier-colle pour fixation de panneaux isolants, dans les parements verticaux. (matériau) | 1.000 | 6.16 | 6.16 |
| mt16aaa100 | m | Profilé en tôle courbe en acier prélaqué, de 0,6 mm d'épaisseur et 15 mm de largeur, pour arrêt et protection des bords des panneaux d'isolation thermique. (matériau) | 0.330 | 17.10 | 5.64 |
| mo054 | h | Compagnon professionnel III/CP2 poseur d'isolants rigides ou flexibles. (main-d'œuvre) | 0.144 | 59.53 | 8.57 |
| mo101 | h | Ouvrier professionnel II/OP poseur d'isolants rigides ou flexibles. (main-d'œuvre) | 0.144 | 51.29 | 7.39 |
| % | % | Frais de chantier des unités d'ouvrage | 2 % | 521.12 | 10.42 |
|  |  | Coûts directs |  |  | 531.54 |
