# Porte d'entrée au logement, en PVC

- Propriété du fichier: CYPE INGENIEROS, S.A.
- Format: FIEBDC-3/2002
- Zone géographique: Maroc
- Devise: MAD
- Coûts indirects: 3.00 %
- Frais généraux: 13.00 %
- Bénéfice: 6.00 %
- TVA: 20.00 %

## E Enveloppe et finition extérieure

### EM Menuiseries extérieures

#### EME Portes d'entrée

**EME050** U Porte d'entrée au logement, en PVC.
Porte d'entrée au logement formée d'un panneau massif décoré, réalisé à base de mousse en PVC rigide et d'une structure cellulaire uniforme, à un vantail battant, de dimensions 900x2100 mm, couleur blanche. Comprend précadre en acier galvanisé avec pattes d'ancrage à l'ouvrage, une serrure de sécurité, les ferrures, la mousse de polyuréthane pour remplissage de l'espace entre le cadre et le mur, la réalisation des joints périphériques avec un cordon de silicone neutre et l'ajustement final sur chantier. Élaborée en atelier, avec classification à la perméabilité à l'air selon NF EN 12207, à l'étanchéité à l'eau selon NF EN 12208 et à la résistance à la charge de vent selon NF EN 12210. Totalement montée et testée.
Inclut: Mise en place du précadre. Mise en place de la porte. Ajustement final du vantail. Scellement des joints périphériques.
Critère pour le métré: Nombre d'unités prévues, selon documentation graphique du Projet.
Critère pour le mémoire: On mesurera le nombre d'unités réellement exécutées selon les spécifications du Projet.

| Code | U | Désignation | Quantité | Prix | Montant |
|---|---|---|---|---|---|
| mt24paa010aa | U | Porte d'entrée au logement formée d'un panneau massif décoré, réalisé à base de mousse en PVC rigide et d'une structure cellulaire uniforme, à un vantail battant, de dimensions 900x2100 mm, couleur blanche. (matériau) | 1.000 | 8631.64 | 8631.64 |
| mt26pec015b | U | Précadre en acier galvanisé, pour porte d'entrée de PVC à un vantail, avec pattes d'ancrage à l'ouvrage. (matériau) | 1.000 | 523.45 | 523.45 |
| mt13blw110a | U | Aérosol de 750 cm³ de mousse de polyuréthane, de 22,5 kg/m³ de densité, 140% d'expansion, 18 N/cm² de résistance à la traction et 20 N/cm² de résistance à la flexion, conductivité thermique 0,04 W/(mK), stable de -40°C à 100°C; à appliquer au pistolet; selon NF EN 13165. (matériau) | 0.100 | 82.08 | 8.21 |
| mt15sja100 | U | Cartouche de mastic de silicone neutre. (matériau) | 0.200 | 42.85 | 8.57 |
| op00ato010 |  | Tournevis. | 1.000 | 0.00 | 0.00 |
| mo020 | h | Compagnon professionnel III/CP2 construction. (main-d'œuvre) | 0.632 | 62.19 | 39.30 |
| mo113 | h | Ouvrier d'exécution I/OE1 construction. (main-d'œuvre) | 0.632 | 52.11 | 32.93 |
| mo018 | h | Compagnon professionnel III/CP2 menuisier PVC et métal. (main-d'œuvre) | 0.632 | 63.15 | 39.91 |
| mo059 | h | Ouvrier professionnel II/OP menuisier PVC et métal. (main-d'œuvre) | 0.316 | 55.50 | 17.54 |
| % | % | Frais de chantier des unités d'ouvrage | 2 % | 9301.55 | 186.03 |
|  |  | Coûts directs |  |  | 9487.58 |
