# Porte battante pour garage, de panneaux sandwich isolants en acier galvanisé

- Propriété du fichier: CYPE INGENIEROS, S.A.
- Format: FIEBDC-3/2002
- Zone géographique: Maroc
- Devise: MAD
- Coûts indirects: 3.00 %
- Frais généraux: 13.00 %
- Bénéfice: 6.00 %
- TVA: 20.00 %

## E Enveloppe et finition extérieure

### EM Menuiseries extérieures

#### EMG Portes de garages

**EMG010** U Porte battante pour garage, de panneaux sandwich isolants en acier galvanisé.
Porte battante à deux vantaux pour garage, constituée de panneau sandwich en acier galvanisé avec noyau isolant en mousse de polyuréthane, de texture cannelée, 400x200 cm, avec finition prélaqué de couleur blanche, avec cercle et châssis de profilés en acier laminé à froid, soudés entre eux et accroches pour mise en place sur l'ouvrage, avec ouverture automatique. Comprend le matériel de connexion électrique et équipement d'automatisme scellé sur l'ouvrage pour ouverture et fermeture automatique de porte.
Inclut: Mise en place et montage du poteau de fixation. Installation de la porte de garage. Montage du système d'ouverture. Montage du système d'actionnement. Connexion électrique. Révision et graissage des mécanismes. Mise en marche.
Critère pour le métré: Nombre d'unités prévues, selon documentation graphique du Projet.
Critère pour le mémoire: On mesurera le nombre d'unités réellement exécutées selon les spécifications du Projet.

| Code | U | Désignation | Quantité | Prix | Montant |
|---|---|---|---|---|---|
| mt26pga020cm | U | Porte battante à deux vantaux pour garage, constituée de panneau sandwich en acier galvanisé avec noyau isolant en mousse de polyuréthane, de texture cannelée, 400x200 cm, avec finition prélaqué de couleur blanche, avec cercle et châssis de profilés en acier laminé à froid, soudés entre eux et accroches pour mise en place sur l'ouvrage, poteau en acier zingué pour l'accroche ou la fixation à l'ouvrage, serrure et bouton sur les deux faces. Selon NF EN 13241-1. (matériau) | 1.000 | 27622.61 | 27622.61 |
| mt26egm010bj | U | Équipement de motorisation pour ouverture et fermeture automatique, pour porte de garage battante à deux vantaux. (matériau) | 1.000 | 9388.00 | 9388.00 |
| mt26egm012 | U | Accessoires (serrure, bouton-poussoir, émetteur, récepteur et photocellule) pour automatisation d'une porte de garage. (matériau) | 1.000 | 3181.49 | 3181.49 |
| op00ato010 |  | Tournevis. | 1.000 | 0.00 | 0.00 |
| op00tal010 |  | Perceuse. | 1.000 | 0.00 | 0.00 |
| op00amo010 |  | Rectifieuse ou scie radiale. | 1.000 | 0.00 | 0.00 |
| mo020 | h | Compagnon professionnel III/CP2 construction. (main-d'œuvre) | 0.796 | 57.66 | 45.90 |
| mo113 | h | Ouvrier d'exécution I/OE1 construction. (main-d'œuvre) | 0.796 | 48.31 | 38.45 |
| mo018 | h | Compagnon professionnel III/CP2 menuisier PVC et métal. (main-d'œuvre) | 1.858 | 58.54 | 108.77 |
| mo059 | h | Ouvrier professionnel II/OP menuisier PVC et métal. (main-d'œuvre) | 1.858 | 51.45 | 95.59 |
| mo003 | h | Compagnon professionnel III/CP2 électricien. (main-d'œuvre) | 6.321 | 59.53 | 376.29 |
| % | % | Frais de chantier des unités d'ouvrage | 2 % | 40857.10 | 817.14 |
|  |  | Coûts directs |  |  | 41674.24 |
